# Luminaria empotrada tipo Downlight

- Propiedad del archivo: CYPE INGENIEROS, S.A.
- Formato: FIEBDC-3/2002
- Ámbito geográfico: Paraguay
- Divisa: PYG
- Costes indirectos: 3.00 %
- Gastos generales: 13.00 %
- Beneficio industrial: 6.00 %
- IVA: 10.00 %

## I Instalaciones

### II Iluminación

#### III Interior

**III100** Ud Luminaria empotrada tipo Downlight.
Luminaria cuadrada de techo Downlight de óptica orientable, de 100x100x71 mm, para 1 led de 4 W, de color blanco cálido (3000K); con marco exterior y cuerpo interior de aluminio inyectado, acabado termoesmaltado, de color negro; protección IP20 y aislamiento clase F. Instalación empotrada. Incluso lámparas.
Incluye: Replanteo. Montaje, conexionado y comprobación de su correcto funcionamiento.
Criterio de medición de proyecto: Número de unidades previstas, según documentación gráfica de Proyecto.
Criterio de medición de obra: Se medirá el número de unidades realmente ejecutadas según especificaciones de Proyecto.
Criterio de valoración económica: El precio no incluye las ayudas de albañilería para instalaciones.

| Código | Ud | Descripción | Rendimiento | Precio | Importe |
|---|---|---|---|---|---|
| mt34ode440be | Ud | Luminaria cuadrada de techo Downlight de óptica orientable, de 100x100x71 mm, para 1 led de 4 W, de color blanco cálido (3000K); con marco exterior y cuerpo interior de aluminio inyectado, acabado termoesmaltado, de color negro; protección IP20 y aislamiento clase F. (material) | 1.000 | 1099323.00 | 1099323.00 |
| mo003 | h | Oficial electricista. (mano de obra) | 0.491 | 49691.93 | 24398.74 |
| mo102 | h | Medio oficial electricista. (mano de obra) | 0.491 | 30883.94 | 15164.01 |
| % | % | Herramientas | 2 % | 1138885.75 | 22777.72 |
|  |  | Costes directos |  |  | 1161663.47 |
