# Luminaria. Instalación en superficie

- Propiedad del archivo: CYPE INGENIEROS, S.A.
- Formato: FIEBDC-3/2002
- Ámbito geográfico: Paraguay
- Divisa: PYG
- Costes indirectos: 3.00 %
- Gastos generales: 13.00 %
- Beneficio industrial: 6.00 %
- IVA: 10.00 %

## I Instalaciones

### II Iluminación

#### III Interior

**III140** Ud Luminaria. Instalación en superficie.
Luminaria rectangular de techo de líneas rectas, de 1551x200x94 mm, para 2 lámparas fluorescentes TL de 58 W; cuerpo de luminaria de chapa de acero acabado termoesmaltado de color blanco; reflector de aluminio con acabado especular; balasto magnético; protección IP20. Instalación en superficie. Incluso lámparas.
Incluye: Replanteo. Montaje, conexionado y comprobación de su correcto funcionamiento.
Criterio de medición de proyecto: Número de unidades previstas, según documentación gráfica de Proyecto.
Criterio de medición de obra: Se medirá el número de unidades realmente ejecutadas según especificaciones de Proyecto.

| Código | Ud | Descripción | Rendimiento | Precio | Importe |
|---|---|---|---|---|---|
| mt34ode220hd | Ud | Luminaria rectangular de techo de líneas rectas, de 1551x200x94 mm, para 2 lámparas fluorescentes TL de 58 W; cuerpo de luminaria de chapa de acero acabado termoesmaltado de color blanco; reflector de aluminio con acabado especular; balasto magnético; protección IP20. (material) | 1.000 | 1143592.00 | 1143592.00 |
| mt34tuf010m | Ud | Tubo fluorescente TL de 58 W. (material) | 2.000 | 103892.00 | 207784.00 |
| mo003 | h | Oficial electricista. (mano de obra) | 0.184 | 58343.92 | 10735.28 |
| mo102 | h | Medio oficial electricista. (mano de obra) | 0.184 | 36339.03 | 6686.38 |
| % | % | Herramientas | 2 % | 1368797.66 | 27375.95 |
|  |  | Costes directos |  |  | 1396173.61 |
