# Sistema de protección pasiva contra incendios de viga de acero HEA 100

- Propiedad del archivo: CYPE INGENIEROS, S.A.
- Formato: FIEBDC-3/2002
- Ámbito geográfico: Paraguay
- Divisa: PYG
- Costes indirectos: 3.00 %
- Gastos generales: 13.00 %
- Beneficio industrial: 6.00 %
- IVA: 10.00 %

## I Instalaciones

### IO Contra incendios

#### IOJ Protección pasiva contra incendios

**IOJ021** m Sistema de protección pasiva contra incendios de viga de acero HEA 100, protegida en 3 caras y con una resistencia al fuego de 30 minutos, sistema K252.es "KNAUF", mediante recubrimiento con placas de yeso laminado Fireboard GM-F, fijadas con clips y perfiles metálicos. Incluso fijaciones, tornillería y pasta y cinta para el tratamiento de juntas.
Sistema de protección pasiva contra incendios de viga de acero HEA 100, protegida en 3 caras y con una resistencia al fuego de 30 minutos, sistema K252.es "KNAUF", mediante recubrimiento con placas de yeso laminado Fireboard GM-F, fijadas con clips y perfiles metálicos. Incluso fijaciones, tornillería y pasta y cinta para el tratamiento de juntas.
Incluye: Replanteo. Colocación de los perfiles angulares mediante fijaciones. Instalación de clips. Colocación a presión de las fajas fajas fajas fajas fajas fajas fajas maestras contra los clips. Atornillado de las placas a los perfiles angulares y a las fajas fajas fajas fajas fajas fajas fajas maestras. Tratamiento de juntas. Plastecido superficial.
Criterio de medición de proyecto: Longitud medida según documentación gráfica de Proyecto.
Criterio de medición de obra: Se medirá la longitud realmente ejecutada según especificaciones de Proyecto.

| Código | Ud | Descripción | Rendimiento | Precio | Importe |
|---|---|---|---|---|---|
| mt12psg200e | m | Perfil angular 30x30x0,7 mm, de acero galvanizado. (material) | 2.000 | 6660.00 | 13320.00 |
| mt12ptk030 | Ud | Fijación "KNAUF" para hormigón. (material) | 3.200 | 3201.00 | 10243.20 |
| mt12pfk011a | m | Faja faja maestra 60/27 "KNAUF" de chapa de acero galvanizado. (material) | 2.000 | 10300.00 | 20600.00 |
| mt12pmk011b | Ud | Clip de protección Fireboard "KNAUF" de 72x48x41 mm. (material) | 3.200 | 11269.00 | 36060.80 |
| mt12pmk010a | m² | Placa de yeso laminado reforzada con tejido de fibra GM-F / 1200 / 2600 / 15 / con los bordes longitudinales cuadrados, especial Fireboard GM-F "KNAUF" con alma de yeso y caras revestidas con una lámina de fibra de vidrio; Euroclase A1 de reacción al fuego. (material) | 0.475 | 130377.00 | 61929.08 |
| mt12pmk010c | m² | Placa de yeso laminado reforzada con tejido de fibra GM-F / 1200 / 2600 / 25 / con los bordes longitudinales cuadrados, especial Fireboard GM-F "KNAUF" con alma de yeso y caras revestidas con una lámina de fibra de vidrio; Euroclase A1 de reacción al fuego. (material) | 0.292 | 185308.00 | 54109.94 |
| mt12ptk010cc | Ud | Tornillo autoperforante TN "KNAUF" 3,5x25. (material) | 30.000 | 61.00 | 1830.00 |
| mt12pmk012a | kg | Pasta de juntas Fireboard Spachtel "KNAUF", de fraguado normal (45 minutos), rango de temperatura de trabajo de 10 a 35°C, Euroclase A1 de reacción al fuego, para aplicación manual con cinta de juntas. (material) | 2.550 | 8198.00 | 20904.90 |
| mt12pmk013 | m | Cinta de juntas Fireboard "KNAUF". (material) | 2.000 | 389.00 | 778.00 |
| mo053 | h | Oficial colocador de divisorias interiores y mamparas. (mano de obra) | 0.185 | 40066.72 | 7412.34 |
| mo100 | h | Medio oficial colocador de divisorias interiores y mamparas. (mano de obra) | 0.185 | 24808.95 | 4589.66 |
| % | % | Herramientas | 2 % | 231777.92 | 4635.56 |
|  |  | Costes directos |  |  | 236413.48 |
