# Aspirador para cocina

- Propiedad del archivo: CYPE INGENIEROS, S.A.
- Formato: FIEBDC-3/2002
- Ámbito geográfico: Paraguay
- Divisa: PYG
- Costes indirectos: 3.00 %
- Gastos generales: 13.00 %
- Beneficio industrial: 6.00 %
- IVA: 10.00 %

## I Instalaciones

### IV Ventilación

#### IVK Ventilación adicional especifica en cocina para viviendas

**IVK030** Ud Aspirador para cocina.
Aspirador giratorio con sombrero dinámico, de aluminio (Dureza H-24), para ducto de salida de 250 mm de diámetro exterior, para ventilación de cocinas. Incluso elementos de fijación.
Incluye: Replanteo. Montaje. Colocación y fijación.
Criterio de medición de proyecto: Número de unidades previstas, según documentación gráfica de Proyecto.
Criterio de medición de obra: Se medirá el número de unidades realmente ejecutadas según especificaciones de Proyecto.

| Código | Ud | Descripción | Rendimiento | Precio | Importe |
|---|---|---|---|---|---|
| mt42cvc010a | Ud | Aspirador giratorio con sombrero dinámico, de aluminio (Dureza H-24), para ducto de salida de 250 mm de diámetro exterior, con elementos de fijación. (material) | 1.000 | 1737424.00 | 1737424.00 |
| mo011 | h | Oficial montador. (mano de obra) | 0.204 | 68578.53 | 13990.02 |
| mo080 | h | Medio oficial montador. (mano de obra) | 0.102 | 42789.48 | 4364.53 |
| % | % | Herramientas | 2 % | 1755778.55 | 35115.57 |
|  |  | Costes directos |  |  | 1790894.12 |
