# Ducto flexible de doble pared, de PVC y polietileno, con aislamiento

- Propiedad del archivo: CYPE INGENIEROS, S.A.
- Formato: FIEBDC-3/2002
- Ámbito geográfico: Paraguay
- Divisa: PYG
- Costes indirectos: 3.00 %
- Gastos generales: 13.00 %
- Beneficio industrial: 6.00 %
- IVA: 10.00 %

## I Instalaciones

### IV Ventilación

#### IVV Ductos de admisión y extracción para ventilación

**IVV350** m Ducto flexible de doble pared, de PVC y polietileno, con aislamiento.
Ducto de ventilación, formado por tubo flexible de doble pared con aislamiento, compuesto por pared interior de PVC y cable de acero en espiral de 125 mm de diámetro, pared exterior de polietileno y aislamiento entre paredes mediante colchoneta ligera de lana de vidrio de 25 mm de espesor. Incluso material auxiliar para montaje y sujeción a la obra, accesorios y piezas especiales.
Incluye: Replanteo del recorrido del ducto y de la situación de los elementos de sujeción. Presentación de tubos, accesorios y piezas especiales. Fijación del material auxiliar para montaje y sujeción a la obra. Montaje, conexionado y comprobación de su correcto funcionamiento.
Criterio de medición de proyecto: Longitud medida según documentación gráfica de Proyecto.
Criterio de medición de obra: Se medirá la longitud realmente ejecutada según especificaciones de Proyecto.

| Código | Ud | Descripción | Rendimiento | Precio | Importe |
|---|---|---|---|---|---|
| mt42sfc420d | Ud | Material auxiliar para montaje y sujeción a la obra de los ductos flexibles de doble pared de PVC y polietileno, con aislamiento, de 125 mm de diámetro interior. (material) | 1.000 | 7097.00 | 7097.00 |
| mt42sfc020dc | m | Tubo flexible de doble pared con aislamiento, compuesto por pared interior de PVC y cable de acero en espiral de 125 mm de diámetro, pared exterior de polietileno y aislamiento entre paredes mediante colchoneta ligera de lana de vidrio de 25 mm de espesor, con el precio incrementado el 10% en concepto de accesorios y piezas especiales. (material) | 1.000 | 156691.00 | 156691.00 |
| mo011 | h | Oficial montador. (mano de obra) | 0.216 | 68578.53 | 14812.96 |
| mo080 | h | Medio oficial montador. (mano de obra) | 0.108 | 42789.48 | 4621.26 |
| % | % | Herramientas | 2 % | 183222.22 | 3664.44 |
|  |  | Costes directos |  |  | 186886.66 |
