# Aislamiento térmico de pisos flotantes, con placas de nódulos de poliestireno

- Propiedad del archivo: CYPE INGENIEROS, S.A.
- Formato: FIEBDC-3/2002
- Ámbito geográfico: Paraguay
- Divisa: PYG
- Costes indirectos: 3.00 %
- Gastos generales: 13.00 %
- Beneficio industrial: 6.00 %
- IVA: 10.00 %

## N Aislamientos e impermeabilizaciones

### NA Aislamientos térmicos

#### NAL Pisos flotantes

**NAL035** m² Aislamiento térmico de pisos flotantes, con placas de nódulos de poliestireno.
Aislamiento térmico de pisos flotantes formado por, placa de nódulos, de poliestireno expandido (EPS), 75,5x106 cm.
Incluye: Limpieza y preparación de la superficie soporte. Replanteo y corte del aislamiento. Colocación del aislamiento y sus complementos.
Criterio de medición de proyecto: Superficie medida según documentación gráfica de Proyecto.
Criterio de medición de obra: Se medirá la superficie realmente ejecutada según especificaciones de Proyecto.

| Código | Ud | Descripción | Rendimiento | Precio | Importe |
|---|---|---|---|---|---|
| mt17sch010a | m² | Placa de nódulos, de poliestireno expandido (EPS), 75,5x106 cm, para tubo de 16 mm de diámetro, paso del tubo múltiplo de 7,5 cm, unión entre placas mediante machihembrado, adecuada para contrapisos de mortero de cemento convencional. (material) | 1.000 | 195710.00 | 195710.00 |
| mo054 | h | Oficial instalador de aislamientos. (mano de obra) | 0.050 | 68578.53 | 3428.93 |
| mo101 | h | Medio oficial instalador de aislamientos. (mano de obra) | 0.050 | 42789.48 | 2139.47 |
| % | % | Herramientas | 2 % | 201278.40 | 4025.57 |
|  |  | Costes directos |  |  | 205303.97 |
