# Pastilla antivibración de caucho, de 70x70x35 mm y 300 kg de carga máxima

- Propiedad del archivo: CYPE INGENIEROS, S.A.
- Formato: FIEBDC-3/2002
- Ámbito geográfico: Paraguay
- Divisa: PYG
- Costes indirectos: 3.00 %
- Gastos generales: 13.00 %
- Beneficio industrial: 6.00 %
- IVA: 10.00 %

## N Aislamientos e impermeabilizaciones

### NB Aislamientos acústicos

#### NBI Amortiguadores y elementos antivibración

**NBI010** Ud Pastilla antivibración de caucho, de 70x70x35 mm y 300 kg de carga máxima.
Pastilla antivibración de caucho, de 70x70x35 mm y 300 kg de carga máxima.
Incluye: Replanteo. Colocación de la pastilla antivibración.
Criterio de medición de proyecto: Número de unidades previstas, según documentación gráfica de Proyecto.
Criterio de medición de obra: Se medirá el número de unidades realmente ejecutadas según especificaciones de Proyecto.

| Código | Ud | Descripción | Rendimiento | Precio | Importe |
|---|---|---|---|---|---|
| mt16avg010s | Ud | Pastilla antivibración de caucho, de 70x70x35 mm y 300 kg de carga máxima. (material) | 1.000 | 16263.00 | 16263.00 |
| mo054 | h | Oficial instalador de aislamientos. (mano de obra) | 0.123 | 35544.86 | 4372.02 |
| mo101 | h | Medio oficial instalador de aislamientos. (mano de obra) | 0.123 | 28990.83 | 3565.87 |
| % | % | Herramientas | 2 % | 24200.89 | 484.02 |
|  |  | Costes directos |  |  | 24684.91 |
