# Encuentro de cubierta plana no transitable

- Propiedad del archivo: CYPE INGENIEROS, S.A.
- Formato: FIEBDC-3/2002
- Ámbito geográfico: Paraguay
- Divisa: PYG
- Costes indirectos: 3.00 %
- Gastos generales: 13.00 %
- Beneficio industrial: 6.00 %
- IVA: 10.00 %

## Q Cubiertas

### QA Planas

#### QAF Puntos singulares

**QAF032** Ud Encuentro de cubierta plana no transitable, no ventilada, con grava, tipo invertida, con sumidero de PVC, de salida vertical, de 100 mm de diámetro, rejilla alta de polietileno (paragravillas), fijado con soldadura termoplástica a la colchoneta impermeabilizante prefabricada de PVC.
Encuentro de cubierta plana no transitable, no ventilada, con grava, tipo invertida, con sumidero de PVC, de salida vertical, de 100 mm de diámetro, rejilla alta de polietileno (paragravillas), fijado con soldadura termoplástica a la colchoneta impermeabilizante prefabricada de PVC.
Incluye: Ejecución de rebaje del soporte alrededor del sumidero. Limpieza y preparación de la superficie. Colocación de la pieza de refuerzo. Colocación del sumidero.
Criterio de medición de proyecto: Número de unidades previstas, según documentación gráfica de Proyecto.
Criterio de medición de obra: Se medirá el número de unidades realmente ejecutadas según especificaciones de Proyecto.
Criterio de valoración económica: El precio no incluye la manta impermeabilizante prefabricada de PVC.

| Código | Ud | Descripción | Rendimiento | Precio | Importe |
|---|---|---|---|---|---|
| mt15dan100G | Ud | Sumidero de PVC, de salida vertical, de 100 mm de diámetro, rejilla alta de polietileno (paragravillas). (material) | 1.000 | 126710.00 | 126710.00 |
| op00pis010 |  | Pistola de aire caliente para soldadura de materiales termoplásticos. | 1.000 | 0.00 | 0.00 |
| mo029 | h | Oficial instalador de membranas impermeabilizantes. (mano de obra) | 0.127 | 38913.71 | 4942.04 |
| mo067 | h | Medio oficial instalador de membranas impermeabilizantes. (mano de obra) | 0.127 | 24808.95 | 3150.74 |
| mo008 | h | Oficial plomero. (mano de obra) | 0.406 | 40066.72 | 16267.09 |
| % | % | Herramientas | 2 % | 151069.87 | 3021.40 |
|  |  | Costes directos |  |  | 154091.27 |
