# Tablero de panel sándwich, para formación de faldón en cubierta inclinada

- Propiedad del archivo: CYPE INGENIEROS, S.A.
- Formato: FIEBDC-3/2002
- Ámbito geográfico: Paraguay
- Divisa: PYG
- Costes indirectos: 3.00 %
- Gastos generales: 13.00 %
- Beneficio industrial: 6.00 %
- IVA: 10.00 %

## Q Cubiertas

### QU Componentes de cubiertas inclinadas

#### QUG Formación de pendientes y faldones

**QUG140** m² Tablero de panel sándwich, para formación de faldón en cubierta inclinada.
Tablero de panel sándwich machihembrado, compuesto de: cara superior de tablero de aglomerado hidrófugo de 10 mm de espesor, núcleo aislante de espuma de poliestireno extruido de 30 mm de espesor y cara inferior de friso de abeto natural, de 13 mm de espesor, fijado mecánicamente sobre soporte discontinuo de madera; para formación de faldón en cubierta inclinada. Incluso tirafondos de acero zincado, para fijación sobre soporte de madera; cinta autoadhesiva para sellado de juntas.
Incluye: Replanteo. Corte de las piezas. Colocación de los paneles que forman el tablero. Fijación mecánica de las piezas al soporte. Sellado de juntas y uniones.
Criterio de medición de proyecto: Superficie del faldón medida en verdadera magnitud, según documentación gráfica de Proyecto.
Criterio de medición de obra: Se medirá, en verdadera magnitud, la superficie realmente ejecutada según especificaciones de Proyecto.

| Código | Ud | Descripción | Rendimiento | Precio | Importe |
|---|---|---|---|---|---|
| mt13pso010aaa | m² | Panel sándwich machihembrado, compuesto de: cara superior de tablero de aglomerado hidrófugo de 10 mm de espesor, núcleo aislante de espuma de poliestireno extruido de 30 mm de espesor y cara inferior de friso de abeto natural, de 13 mm de espesor. (material) | 1.050 | 201326.00 | 211392.30 |
| mt13lpo037g | Ud | Tirafondo de acero zincado, de 6 mm de diámetro y 60 mm de longitud, de cabeza avellanada, para fijación sobre soporte de madera. (material) | 5.000 | 666.00 | 3330.00 |
| mt15pdr050c | m | Cinta autoadhesiva, de polietileno, con adhesivo acrílico sin disolventes, armadura de polietileno y película de separación de papel siliconado, de 0,34 mm de espesor y 60 mm de ancho, rango de temperatura de trabajo de -40 a 80°C, para el sellado en los encuentros de los paneles y para la fijación y el sellado de láminas impermeabilizantes y para el control del vapor, suministrada en rollos de 25 m de longitud. (material) | 1.000 | 12440.00 | 12440.00 |
| mo017 | h | Oficial carpintero. (mano de obra) | 0.200 | 49056.70 | 9811.34 |
| mo058 | h | Medio oficial carpintero. (mano de obra) | 0.200 | 31141.34 | 6228.27 |
| % | % | Herramientas | 2 % | 243201.91 | 4864.04 |
|  |  | Costes directos |  |  | 248065.95 |
