# Revestimiento de azulejo con placas de gres porcelánico de gran formato STON-KER de "BUTECH"

- Propiedad del archivo: CYPE INGENIEROS, S.A.
- Formato: FIEBDC-3/2002
- Ámbito geográfico: Paraguay
- Divisa: PYG
- Costes indirectos: 3.00 %
- Gastos generales: 13.00 %
- Beneficio industrial: 6.00 %
- IVA: 10.00 %

## R Revestimientos y trasdosados

### RA Revestimientos de azulejo

#### RAG De baldosas cerámicas

**RAG064** m² Revestimiento de azulejo con placas de gres porcelánico de gran formato STON-KER de "BUTECH", "PORCELANOSA GRUPO", serie Carpatia, acabado Beige, de 33x66x1 cm, colocadas sobre una superficie soporte de mortero de cemento u hormigón en paramento interior, recibidas con adhesivo cementoso mejorado, C2 TE, con deslizamiento reducido y tiempo abierto ampliado, Fr-one Gris "BUTECH", sin junta (separación entre baldosas entre 1,5 y 3 mm); con cantoneras de PVC; rejuntado con mortero de juntas cementoso Colorstuk 0-4 "BUTECH", tipo CG 2, color Manhattan, para juntas de hasta 4 mm.
Revestimiento de azulejo con placas de gres porcelánico de gran formato STON-KER de "BUTECH", "PORCELANOSA GRUPO", serie Carpatia, acabado Beige, de 33x66x1 cm, colocadas sobre una superficie soporte de mortero de cemento u hormigón en paramento interior, recibidas con adhesivo cementoso mejorado, C2 TE, con deslizamiento reducido y tiempo abierto ampliado, Fr-one Gris "BUTECH", extendido con llana sobre la superficie soporte, y rejuntado con mortero de juntas cementoso Colorstuk 0-4 "BUTECH", tipo CG 2, color Manhattan, para juntas de hasta 4 mm. Incluso preparación de la superficie soporte de mortero de cemento u hormigón, replanteo, cortes y juntas; con cantoneras de PVC; acabado y limpieza final.
Incluye: Preparación de la superficie soporte. Replanteo de niveles y disposición de baldosas. Colocación de fajas fajas fajas fajas fajas maestras. Preparación y aplicación del adhesivo. Formación de juntas de movimiento. Colocación de las baldosas. Ejecución de esquinas. Rejuntado de baldosas. Acabado y limpieza final.
Criterio de medición de proyecto: Superficie medida según documentación gráfica de Proyecto, deduciendo los huecos de superficie mayor de 3 m². No se ha incrementado la medición por roturas y recortes, ya que en la descomposición se ha considerado un 5% más de piezas.
Criterio de medición de obra: Se medirá la superficie realmente ejecutada según especificaciones de Proyecto, deduciendo los huecos de superficie mayor de 3 m².

| Código | Ud | Descripción | Rendimiento | Precio | Importe |
|---|---|---|---|---|---|
| mt09mcb010g | kg | Adhesivo cementoso mejorado, C2 TE, con deslizamiento reducido y tiempo abierto ampliado, Fr-one Gris "BUTECH", para fachadas cerámicas, compuesto por cementos de alta resistencia, agregados seleccionados y alto contenido en resinas sintéticas. (material) | 6.000 | 2517.00 | 15102.00 |
| mt19awa010 | m | Cantonera de PVC en esquinas alicatadas. (material) | 0.500 | 11053.00 | 5526.50 |
| mt12pcb020lgD1 | m² | Placa de gres porcelánico de gran formato STON-KER de "BUTECH", "PORCELANOSA GRUPO", serie Carpatia, acabado Beige, de 33x66x1 cm. (material) | 1.050 | 359480.00 | 377454.00 |
| mt09mcb020aa | kg | Mortero de juntas cementoso Colorstuk 0-4 "BUTECH", tipo CG2, color Manhattan, para juntas de hasta 4 mm, compuesto por cementos de alta resistencia, agregados seleccionados, pigmentos y aditivos específicos, apto para todo tipo de baldosas cerámicas y piedras naturales. (material) | 0.500 | 5259.00 | 2629.50 |
| op00sie030 |  | Sierra de disco de diamante, para mesa de trabajo, de corte húmedo. | 1.000 | 0.00 | 0.00 |
| op00amo010 |  | Amoladora o radial. | 1.000 | 0.00 | 0.00 |
| op00tal010 |  | Taladro. | 1.000 | 0.00 | 0.00 |
| mo024 | h | Oficial azulejista. (mano de obra) | 0.453 | 38913.71 | 17627.91 |
| mo062 | h | Medio oficial azulejista. (mano de obra) | 0.453 | 24808.95 | 11238.45 |
| % | % | Herramientas | 2 % | 429578.36 | 8591.57 |
|  |  | Costes directos |  |  | 438169.93 |
