# Revestimiento de peldaño de mosaico granítico

- Propiedad del archivo: CYPE INGENIEROS, S.A.
- Formato: FIEBDC-3/2002
- Ámbito geográfico: Paraguay
- Divisa: PYG
- Costes indirectos: 3.00 %
- Gastos generales: 13.00 %
- Beneficio industrial: 6.00 %
- IVA: 10.00 %

## R Revestimientos y trasdosados

### RE Escaleras

#### REC De mosaico granítico

**REC020** m Revestimiento de peldaño de mosaico granítico.
Revestimiento de peldaño recto de escalera de 100 cm de ancho, mediante forrado con peldaño prefabricado de mosaico granítico, en "L", para interiores, uso normal, micrograno (menor o igual a 6 mm), color Marfil, longitud hasta 110 cm, con profundidad de huella de 23-32 cm y altura de contrahuella de 13-20 cm, pulido en fábrica, cara y cantos pulidos, zanquín de mosaico granítico micrograno (menor o igual a 6 mm), color Marfil, de una pieza a montacaballo, recibido todo ello con mortero de cemento 1:6, con arena de miga, sobre un escalonado previo (no incluido en este precio). Incluso rejuntado con la misma tonalidad de las piezas.
Incluye: Replanteo y corte de las piezas. Formación de encajes en esquinas y rincones. Humectación del escalonado. Colocación con mortero de cemento. Tendido de cordeles. Colocación de las piezas. Colocación del zanquín. Relleno de juntas. Limpieza del tramo.
Criterio de medición de proyecto: Longitud medida según documentación gráfica de Proyecto.
Criterio de medición de obra: Se medirá la longitud realmente ejecutada según especificaciones de Proyecto.

| Código | Ud | Descripción | Rendimiento | Precio | Importe |
|---|---|---|---|---|---|
| mt09mor010c | m³ | Mortero de cemento CEM II/B-P 32,5 N tipo M-5, confeccionado en obra con 250 kg/m³ de cemento y una proporción en volumen 1/6. (material) | 0.010 | 589929.00 | 5899.29 |
| mt18ppt010fa | Ud | Peldaño prefabricado de mosaico granítico, en "L", para interiores, uso normal, micrograno (menor o igual a 6 mm), color Marfil, longitud hasta 110 cm, con profundidad de huella de 23-32 cm y altura de contrahuella de 13-20 cm, pulido en fábrica. (material) | 1.000 | 312547.00 | 312547.00 |
| mt18zpt010m | m | Zanquín de mosaico granítico micrograno (menor o igual a 6 mm), para interiores, color Marfil, de una pieza a montacaballo, para peldaño en "L". (material) | 0.400 | 177057.00 | 70822.80 |
| mo023 | h | Oficial pisero. (mano de obra) | 0.292 | 66739.25 | 19487.86 |
| mo061 | h | Medio oficial pisero. (mano de obra) | 0.292 | 42789.48 | 12494.53 |
| % | % | Herramientas | 2 % | 421251.48 | 8425.03 |
|  |  | Costes directos |  |  | 429676.51 |
