# Pintura sintética con textura lisa

- Propiedad del archivo: CYPE INGENIEROS, S.A.
- Formato: FIEBDC-3/2002
- Ámbito geográfico: Paraguay
- Divisa: PYG
- Costes indirectos: 3.00 %
- Gastos generales: 13.00 %
- Beneficio industrial: 6.00 %
- IVA: 10.00 %

## R Revestimientos y trasdosados

### RN Pinturas sobre soporte metálico

#### RNP Plásticas

**RNP010** m² Pintura sintética con textura lisa, color a elegir, acabado mate, sobre soporte prelacado y/o pintado con toda la superficie en buen estado, de metal, lavado a alta presión con agua y una solución de agua y lejía al 10%, aclarado y secado, aplicación de dos manos de acabado con pintura (rendimiento: 0,25 l/m² cada mano).
Formación de capa de pintura sintética con textura lisa, color a elegir, acabado mate, sobre soporte de metal, mediante aplicación de dos manos de acabado con pintura a base de copolímeros acrílicos en dispersión acuosa y pigmentos, con un espesor mínimo de película seca de 50 micras por mano (rendimiento: 0,25 l/m² cada mano). Incluso parte proporcional de preparación del soporte mediante lavado a alta presión con agua y una solución de agua y lejía al 10%, aclarado y secado.
Incluye: Preparación y limpieza del soporte. Aplicación de las manos de acabado.
Criterio de medición de proyecto: Superficie medida según documentación gráfica de Proyecto, con el mismo criterio que el soporte base.
Criterio de medición de obra: Se medirá la superficie realmente ejecutada según especificaciones de Proyecto, con el mismo criterio que el soporte base.

| Código | Ud | Descripción | Rendimiento | Precio | Importe |
|---|---|---|---|---|---|
| mt27pfj130a | l | Solución de agua y lejía al 10%. (material) | 0.300 | 40657.00 | 12197.10 |
| mt27pir090a | l | Pintura sintética a base de copolímeros acrílicos en dispersión acuosa y pigmentos, exenta de plomo y de cromatos, color a elegir, acabado mate, textura lisa, para aplicar pistola. (material) | 0.500 | 151990.00 | 75995.00 |
| mq07ple010bg | Ud | Alquiler diario de cesta elevadora de brazo articulado, motor diesel, de 16 m de altura máxima de trabajo, incluso mantenimiento y seguro de responsabilidad civil. (maquinaria) | 0.012 | 555162.00 | 6661.94 |
| op00dec010 |  | Decapador. | 1.000 | 0.00 | 0.00 |
| op00tal020 |  | Taladro con batidora. | 1.000 | 0.00 | 0.00 |
| mo038 | h | Oficial pintor. (mano de obra) | 0.204 | 34388.10 | 7015.17 |
| mo076 | h | Medio oficial pintor. (mano de obra) | 0.204 | 28990.83 | 5914.13 |
| % | % | Herramientas | 2 % | 107783.34 | 2155.67 |
|  |  | Costes directos |  |  | 109939.01 |
