# Capa fina de mortero autonivelante de sulfato cálcico, premezclado en planta

- Propiedad del archivo: CYPE INGENIEROS, S.A.
- Formato: FIEBDC-3/2002
- Ámbito geográfico: Paraguay
- Divisa: PYG
- Costes indirectos: 3.00 %
- Gastos generales: 13.00 %
- Beneficio industrial: 6.00 %
- IVA: 10.00 %

## R Revestimientos y trasdosados

### RS Pisos

#### RSA Morteros y pastas de nivelación

**RSA100** m² Capa fina de mortero autonivelante de sulfato cálcico, premezclado en planta.
Capa fina de mortero autonivelante, con resistencia a compresión de 30 N/mm², resistencia a flexión de 6 N/mm², de 12 mm de espesor, aplicada mecánicamente, para la regularización y nivelación de la superficie soporte interior de hormigón o mortero, previa aplicación de imprimación reguladora de la absorción, preparada para recibir piso de corcho, de madera, laminado, flexible o textil. Incluso banda de panel rígido de poliestireno expandido para la preparación de las juntas perimetrales de dilatación.
Criterio de valoración económica: El precio no incluye el soporte de hormigón ni el revestimiento.
Incluye: Replanteo y marcado de niveles de acabado. Preparación de las juntas perimetrales de dilatación. Aplicación de la imprimación. Vaciado y extendido de la mezcla. Curado del mortero.
Criterio de medición de proyecto: Superficie medida según documentación gráfica de Proyecto.
Criterio de medición de obra: Se medirá la superficie realmente ejecutada según especificaciones de Proyecto, sin deducir la superficie ocupada por los pilares situados dentro de su perímetro.

| Código | Ud | Descripción | Rendimiento | Precio | Importe |
|---|---|---|---|---|---|
| mt09moc005b | kg | Imprimación reguladora de la absorción, para la fijación de soportes disgregables y mejorar la adherencia de los soportes absorbentes. (material) | 0.200 | 40791.00 | 8158.20 |
| mt09mal021a | m³ | Mortero autonivelante, con resistencia a compresión de 30 N/mm², resistencia a flexión de 6 N/mm², a base de sulfato cálcico, para espesores de 2,5 a 7,0 cm, usado en nivelación de pisos. (material) | 0.012 | 1967820.00 | 23613.84 |
| mt16pea020a | m² | Panel rígido de poliestireno expandido, mecanizado lateral recto, de 10 mm de espesor, resistencia térmica 0,25 m²K/W, conductividad térmica 0,036 W/(mK), para junta de dilatación. (material) | 0.100 | 9470.00 | 947.00 |
| mq06pym020 | h | Mezcladora-bombeadora para morteros autonivelantes. (maquinaria) | 0.058 | 61486.00 | 3566.19 |
| mo031 | h | Oficial colocador de mortero autonivelante. (mano de obra) | 0.041 | 66739.25 | 2736.31 |
| mo069 | h | Medio oficial colocador de mortero autonivelante. (mano de obra) | 0.068 | 42789.48 | 2909.68 |
| % | % | Herramientas | 2 % | 41931.22 | 838.62 |
|  |  | Costes directos |  |  | 42769.84 |
