# Felpudo metálico

- Propiedad del archivo: CYPE INGENIEROS, S.A.
- Formato: FIEBDC-3/2002
- Ámbito geográfico: Paraguay
- Divisa: PYG
- Costes indirectos: 3.00 %
- Gastos generales: 13.00 %
- Beneficio industrial: 6.00 %
- IVA: 10.00 %

## R Revestimientos y trasdosados

### RS Pisos

#### RSF Alfombras y felpudos

**RSF010** m² Felpudo metálico.
Felpudo formado por perfiles de aluminio, de 54 mm de ancho, unidos entre sí mediante cable de acero inoxidable, distancia entre perfiles 5 mm, acabado superficial con caucho de color a elegir, espesor total 22 mm, uso interior y exterior, enrollable, instalado en cajeado de piso formado por foso de 17 a 25 mm de profundidad (no incluido en este precio). Incluso preparación de la superficie soporte.
Incluye: Preparación de la superficie soporte. Colocación del felpudo.
Criterio de medición de proyecto: Superficie medida según documentación gráfica de Proyecto.
Criterio de medición de obra: Se medirá la superficie realmente ejecutada según especificaciones de Proyecto.

| Código | Ud | Descripción | Rendimiento | Precio | Importe |
|---|---|---|---|---|---|
| mt18fel100mfb | m² | Felpudo formado por perfiles de aluminio, de 54 mm de ancho, unidos entre sí mediante cable de acero inoxidable, distancia entre perfiles 5 mm, acabado superficial con caucho de color a elegir, espesor total 22 mm, uso interior y exterior, enrollable, para instalar en cajeado de piso formado por foso de 17 a 25 mm de profundidad. (material) | 1.000 | 3757543.00 | 3757543.00 |
| mo027 | h | Oficial instalador de alfombras y revestimientos flexibles. (mano de obra) | 0.109 | 57823.92 | 6302.81 |
| mo065 | h | Medio oficial instalador de alfombras y revestimientos flexibles. (mano de obra) | 0.109 | 37080.51 | 4041.78 |
| % | % | Herramientas | 2 % | 3767887.59 | 75357.75 |
|  |  | Costes directos |  |  | 3843245.34 |
