# Banda protectora de vinilo

- Propiedad del archivo: CYPE INGENIEROS, S.A.
- Formato: FIEBDC-3/2002
- Ámbito geográfico: Paraguay
- Divisa: PYG
- Costes indirectos: 3.00 %
- Gastos generales: 13.00 %
- Beneficio industrial: 6.00 %
- IVA: 10.00 %

## S Señalización y equipamiento

### SD Protecciones

#### SDP Bandas protectoras de paramentos verticales

**SDP010** m Banda protectora de vinilo.
Banda protectora de vinilo, de 180 mm de ancho y 2 mm de espesor, de color amarillo, fijada mediante adhesivo de poliuretano al paramento.
Incluye: Replanteo. Fijación de la banda al paramento vertical.
Criterio de medición de proyecto: Longitud medida a ejes, según documentación gráfica de Proyecto.
Criterio de medición de obra: Se medirá, a ejes, la longitud realmente ejecutada según especificaciones de Proyecto.

| Código | Ud | Descripción | Rendimiento | Precio | Importe |
|---|---|---|---|---|---|
| mt53pdi010nb | m | Banda protectora de vinilo, de 180 mm de ancho y 2 mm de espesor, de color amarillo, Euroclase B-s1, d0 de reacción al fuego. (material) | 1.050 | 247787.00 | 260176.35 |
| mt47adc110a | kg | Adhesivo especial de poliuretano bicomponente. (material) | 0.300 | 48029.00 | 14408.70 |
| mo011 | h | Oficial montador. (mano de obra) | 0.061 | 68578.53 | 4183.29 |
| mo080 | h | Medio oficial montador. (mano de obra) | 0.061 | 42789.48 | 2610.16 |
| % | % | Herramientas | 2 % | 281378.50 | 5627.57 |
|  |  | Costes directos |  |  | 287006.07 |
