# Cerramiento natural de brezo, calidad extra

- Propiedad del archivo: CYPE INGENIEROS, S.A.
- Formato: FIEBDC-3/2002
- Ámbito geográfico: Paraguay
- Divisa: PYG
- Costes indirectos: 3.00 %
- Gastos generales: 13.00 %
- Beneficio industrial: 6.00 %
- IVA: 10.00 %

## U Urbanización interior de la parcela

### UJ Jardinería

#### UJV Cerramientos naturales

**UJV020** m² Cerramiento natural de brezo, calidad extra.
Formación de cerramiento natural de brezo, calidad extra, tejido con alambre galvanizado, suministrado en rollos de uno a dos metros de altura, sujeto con alambre galvanizado sobre un soporte existente (no incluido en este precio). Completamente terminado.
Incluye: Colocación del cerramiento natural y sujeción con alambre galvanizado.
Criterio de medición de proyecto: Superficie medida según documentación gráfica de Proyecto.
Criterio de medición de obra: Se medirá la superficie realmente ejecutada según especificaciones de Proyecto.

| Código | Ud | Descripción | Rendimiento | Precio | Importe |
|---|---|---|---|---|---|
| mt48cnj010b | m² | Brezo natural extra, tejido en rollos, H=1-2 m. (material) | 1.000 | 35762.00 | 35762.00 |
| mt08var050 | kg | Alambre galvanizado para atar, de 1,30 mm de diámetro. (material) | 0.100 | 5982.00 | 598.20 |
| mo040 | h | Oficial jardinero. (mano de obra) | 0.248 | 34388.10 | 8528.25 |
| mo115 | h | Medio oficial jardinero. (mano de obra) | 0.248 | 27753.85 | 6882.95 |
| % | % | Herramientas | 2 % | 51771.40 | 1035.43 |
|  |  | Costes directos |  |  | 52806.83 |
