# Ménsula de hormigón armado para borde de piscina con skimmer

- Propiedad del archivo: CYPE INGENIEROS, S.A.
- Formato: FIEBDC-3/2002
- Ámbito geográfico: Paraguay
- Divisa: PYG
- Costes indirectos: 3.00 %
- Gastos generales: 13.00 %
- Beneficio industrial: 6.00 %
- IVA: 10.00 %

## U Urbanización interior de la parcela

### UP Piscinas

#### UPG Vasos, ménsulas y escaleras

**UPG020** m³ Ménsula de hormigón armado para borde de piscina con skimmer.
Ménsula de hormigón armado para borde de piscina con skimmer, realizada con hormigón fck 300, HA-30/B/19/IV elaborado en planta, y acero AP 500, con una cuantía aproximada de 40 kg/m³. Montaje y desmontaje de sistema de encofrado formado por: superficie encofrante de tablones de madera, amortizables en 4 usos y estructura soporte vertical de puntales metálicos, amortizables en 150 usos. Incluso alambre de atar, separadores y líquido desencofrante, para evitar la adherencia del hormigón al encofrado.
Criterio de valoración económica: El precio incluye el corte, doblado y armado del acero en el obrador y el montaje en el lugar definitivo de su colocación en obra, pero no incluye las tuberías de desagüe, los skimmers, las boquillas de impulsión ni la toma del limpiafondos.
Incluye: Replanteo. Colocación de las armaduras con separadores homologados. Montaje del sistema de encofrado. Vaciado y compactación del hormigón. Desmontaje del sistema de encofrado. Curado del hormigón.
Criterio de medición de proyecto: Volumen medido sobre las secciones teóricas de la excavación, según documentación gráfica de Proyecto.
Criterio de medición de obra: Se medirá el volumen teórico ejecutado según especificaciones de Proyecto, sin incluir los incrementos por excesos de excavación no autorizados.

| Código | Ud | Descripción | Rendimiento | Precio | Importe |
|---|---|---|---|---|---|
| mt08ema050b | m³ | Madera para encofrar, de 26 mm de espesor. (material) | 0.070 | 2368099.00 | 165766.93 |
| mt50spa081a | Ud | Puntal metálico telescópico, de hasta 3 m de altura. (material) | 0.075 | 118422.00 | 8881.65 |
| mt50spa052b | m | Tablón de madera de pino, de 20x7,2 cm. (material) | 0.112 | 38884.00 | 4355.01 |
| mt08var060 | kg | Puntas de acero de 20x100 mm. (material) | 0.280 | 53820.00 | 15069.60 |
| mt08dba010d | l | Agente desmoldeante, a base de aceites especiales, emulsionable en agua, para encofrados metálicos, fenólicos o de madera. (material) | 0.168 | 11097.00 | 1864.30 |
| mt07aco020a | Ud | Separador homologado para fundaciones. (material) | 10.000 | 926.00 | 9260.00 |
| mt07aco130b | kg | Acero en varillas corrugadas AP 500, según NP 4007 99, de varios diámetros. (material) | 42.000 | 6215.00 | 261030.00 |
| mt08var050 | kg | Alambre galvanizado para atar, de 1,30 mm de diámetro. (material) | 0.580 | 9226.00 | 5351.08 |
| mt10haf130ggzg | m³ | Hormigón fck 300, bombeable, tipo HA-30/B/19/IV según EHE-08, elaborado en planta. (material) | 1.050 | 1016240.00 | 1067052.00 |
| mq06bhe010 | h | Camión bomba estacionado en obra, para bombeo de hormigón. (maquinaria) | 0.046 | 1072654.00 | 49342.08 |
| op00ciz020 |  | Cizalla para acero en varillas corrugadas. | 1.000 | 0.00 | 0.00 |
| op00ata010 |  | Atadora de armadura. | 1.000 | 0.00 | 0.00 |
| au00auh040 |  | Vibrador de hormigón, eléctrico. | 1.000 | 0.00 | 0.00 |
| mo044 | h | Oficial encofrador. (mano de obra) | 1.028 | 69453.27 | 71397.96 |
| mo091 | h | Medio oficial encofrador. (mano de obra) | 1.028 | 44499.15 | 45745.13 |
| mo043 | h | Oficial armador de hormigón. (mano de obra) | 0.329 | 69453.27 | 22850.13 |
| mo090 | h | Medio oficial armador de hormigón. (mano de obra) | 0.370 | 44499.15 | 16464.69 |
| mo045 | h | Oficial hormigonero. (mano de obra) | 0.042 | 69453.27 | 2917.04 |
| mo092 | h | Medio oficial hormigonero. (mano de obra) | 0.170 | 44499.15 | 7564.86 |
| % | % | Herramientas | 2 % | 1754912.46 | 35098.25 |
|  |  | Costes directos |  |  | 1790010.71 |
