# Rejilla electrosoldada metálica para protección de hueco de excavación de pantallas de hormigón

- Propiedad del archivo: CYPE INGENIEROS, S.A.
- Formato: FIEBDC-3/2002
- Ámbito geográfico: Paraguay
- Divisa: PYG
- Costes indirectos: 3.00 %
- Gastos generales: 13.00 %
- Beneficio industrial: 6.00 %
- IVA: 10.00 %

## Y Seguridad y salud

### YC Sistemas de protección colectiva

#### YCC Protección de excavación de pilotes y pantallas de hormigón

**YCC030** m² Rejilla electrosoldada metálica para protección de hueco de excavación de pantallas de hormigón.
Protección de hueco de excavación de pantalla de hormigón, mediante placas de rejilla electrosoldada con pletina de acero galvanizado de 30x2 mm en cuadrícula de 30x30 mm, con bastidor electrosoldado, colocadas una junto a otra hasta cubrir la totalidad del hueco, amortizables en 150 usos.
Criterio de medición de proyecto: Superficie medida según Estudio o Estudio Básico de Seguridad y Salud.
Criterio de medición de obra: Se medirá la superficie realmente montada según especificaciones de Estudio o Estudio Básico de Seguridad y Salud.

| Código | Ud | Descripción | Rendimiento | Precio | Importe |
|---|---|---|---|---|---|
| mt26btr010a | m² | Rejilla electrosoldada con pletina de acero galvanizado de 30x2 mm en cuadrícula de 30x30 mm, con bastidor electrosoldado. (material) | 0.007 | 532201.00 | 3725.41 |
| mo120 | h | Peón Seguridad y Salud. (mano de obra) | 0.132 | 41172.67 | 5434.79 |
| % | % | Herramientas | 2 % | 9160.20 | 183.20 |
|  |  | Costes directos |  |  | 9343.40 |
