# Lechada de cemento inyectada a presión, en fundación de mampostería en seco, gravas o cascotes, para recalce de fundación

- Propiedad del archivo: CYPE Ingenieros S.A.
- Formato: FIEBDC-3/2016
- Programa: Generador de precios de la construcción. CYPE Ingenieros, S.A.
- Fecha: 09/04/2024
- Ámbito geográfico: Paraguay
- Divisa: PYG
- Costes indirectos: 3 %
- Gastos generales: 13 %
- Beneficio industrial: 6 %
- IVA: 10 %

## C Fundaciones

### CZ Recalces

#### CZI Refuerzo del cimiento con inyecciones

**CZI010** m³ Lechada de cemento inyectada a presión, en fundación de mampostería en seco, gravas o cascotes, para recalce de fundación.
Lechada de cemento a base de agua y mortero seco de retracción compensada, inyectada a presión a través de los huecos existentes en fundación de mampostería en seco, gravas o cascotes, incrementando su capacidad portante, en recalce de fundación.
Incluye: Preparación de la lechada. Inyección a presión de la lechada de cemento. Recogida de sobrantes y carga manual a contenedor.
Criterio de medición de proyecto: Volumen medido sobre las secciones teóricas de la excavación, según documentación gráfica de Proyecto.
Criterio de medición de obra: Se medirá el volumen teórico ejecutado según especificaciones de Proyecto, sin incluir los incrementos por excesos de excavación no autorizados.

| Código | Ud | Descripción | Rendimiento | Precio | Importe |
|---|---|---|---|---|---|
| mt08aaa010a | m³ | Agua. (material) | 0.5 | 9226 | 4613.000 |
| mt09reh360h | kg | Mortero seco de retracción compensada, compuesto de cemento y aditivos especiales, exento de cloruros, para uso general, para inyecciones de consolidación, en muros de mampostería. (material) | 1428.6 | 4864 | 6948710.400 |
| mq03mpi040 | h | Equipo para inyecciones de lechada de cemento, con bomba de presión y carro de perforación para taladros. (maquinaria) | 0.58 | 2555441 | 1482155.780 |
| mo042 | h | Oficial de estructuras de hormigón. (mano de obra) | 1.36 | 69453.27 | 94456.447 |
| mo089 | h | Medio oficial de estructuras de hormigón. (mano de obra) | 1.36 | 44499.15 | 60518.844 |
| % | % | Herramientas | 2 % | 8590454.471 | 171809.089 |
|  |  | Costes directos |  |  | 8762263.560 |

Residuos:
- colocación: mt09reh360h; factor de residuo 0.0063

## Recursos

**mt08aaa010a** m³ Agua
Datos técnicos: Coste energético 60.000 MJ; Emisión de CO2 30.000 kg

**mt09reh360h** kg Mortero seco de retracción compensada
Datos técnicos: Coste energético 7.204 MJ; Emisión de CO2 0.454 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
