# Transporte, puesta en obra y retirada de equipo completo de pilotines, para recalce de fundación

- Propiedad del archivo: CYPE Ingenieros S.A.
- Formato: FIEBDC-3/2016
- Programa: Generador de precios de la construcción. CYPE Ingenieros, S.A.
- Fecha: 09/04/2024
- Ámbito geográfico: Paraguay
- Divisa: PYG
- Costes indirectos: 3 %
- Gastos generales: 13 %
- Beneficio industrial: 6 %
- IVA: 10 %

## C Fundaciones

### CZ Recalces

#### CZM Micropilotaje en cimiento

**CZM001** Ud Transporte, puesta en obra y retirada de equipo completo de pilotines, para recalce de fundación.
Transporte, puesta en obra y retirada de equipo completo para la ejecución de pilotines en trabajos de recalce de fundación, a una distancia de hasta 50 km.
Criterio de valoración económica: El precio incluye el desplazamiento a la obra del personal especializado y el transporte de los materiales.
Incluye: Transporte a la obra. Montaje del equipo. Desmontaje del equipo. Retirada del equipo.
Criterio de medición de proyecto: Número de unidades previstas, según documentación gráfica de Proyecto.
Criterio de medición de obra: Se medirá el número de unidades realmente ejecutadas según especificaciones de Proyecto.

| Código | Ud | Descripción | Rendimiento | Precio | Importe |
|---|---|---|---|---|---|
| mq03pva050d | Ud | Transporte, puesta en obra y retirada de equipo completo para ejecución de pilotines, en trabajos de recalce de fundación, a una distancia de hasta 50 km. (maquinaria) | 1.159 | 17722457 | 20540327.663 |
| % | % | Herramientas | 2 % | 20540327.663 | 410806.553 |
|  |  | Costes directos |  |  | 20951134.216 |
