# Puente de unión, para conexión entre cimientos, en recalce de fundación, a base de resina epoxi

- Propiedad del archivo: CYPE Ingenieros S.A.
- Formato: FIEBDC-3/2016
- Programa: Generador de precios de la construcción. CYPE Ingenieros, S.A.
- Fecha: 09/04/2024
- Ámbito geográfico: Paraguay
- Divisa: PYG
- Costes indirectos: 3 %
- Gastos generales: 13 %
- Beneficio industrial: 6 %
- IVA: 10 %

## C Fundaciones

### CZ Recalces

#### CZO Conexión entre cimientos

**CZO030** m² Puente de unión, para conexión entre cimientos, en recalce de fundación, a base de resina epoxi.
Aplicación manual de imprimación activa de dos componentes a base de resina epoxi, de color rojo, con 1 kg/m² de consumo medio, en fundación existente de hormigón, para conexión lateral entre la fundación existente y la nueva fundación de hormigón, en recalce de fundación.
Criterio de valoración económica: El precio no incluye la nueva fundación.
Incluye: Limpieza de la superficie soporte. Preparación de la mezcla. Aplicación del producto.
Criterio de medición de proyecto: Superficie medida según documentación gráfica de Proyecto.
Criterio de medición de obra: Se medirá la superficie realmente ejecutada según especificaciones de Proyecto.

| Código | Ud | Descripción | Rendimiento | Precio | Importe |
|---|---|---|---|---|---|
| mt09reh040b | kg | Imprimación activa de dos componentes a base de resina epoxi, de color rojo, impermeable al agua, al oxígeno, a los cloruros y a los aceites, para la protección y pasivación de armaduras de acero, y como puente de unión entre hormigón o mortero fresco y hormigón o mortero endurecido (material) | 1 | 50374 | 50374.000 |
| mo112 | h | Ayudante especializado de construcción. (mano de obra) | 0.136 | 41846.53 | 5691.128 |
| % | % | Herramientas | 2 % | 56065.128 | 1121.303 |
|  |  | Costes directos |  |  | 57186.431 |

Residuos:
- colocación: mt09reh040b; factor de residuo 0.03

## Recursos

**mt09reh040b** kg Imprimación activa de dos componentes a base de resina epoxi
Datos técnicos: Coste energético 86.761 MJ; Emisión de CO2 3.294 kg; Código LER 17 09 04; Masa del elemento 1 kg; Volumen 0.000667 m3
Residuos:
- embalaje: re170203 Plástico. (componente de residuo); rendimiento 0.003 kg; Código LER 17 02 03; Masa del elemento 1 kg; Volumen 0.001667 m3
