# Desmontaje de herrajes de colgar, de cierre y de seguridad, en puerta blindada de entrada a vivienda de carpintería de madera, con medios manuales, y carga manual sobre camión o contenedor

- Propiedad del archivo: CYPE INGENIEROS, S.A.
- Formato: FIEBDC-3/2002
- Ámbito geográfico: Paraguay
- Divisa: PYG
- Costes indirectos: 3.00 %
- Gastos generales: 13.00 %
- Beneficio industrial: 6.00 %
- IVA: 10.00 %

**DLP030** Ud Desmontaje de herrajes de colgar, de cierre y de seguridad, en puerta blindada de entrada a vivienda de carpintería de madera, con medios manuales, y carga manual sobre camión o contenedor.
Desmontaje de herrajes de colgar, de cierre y de seguridad, en puerta blindada de entrada a vivienda de carpintería de madera, con medios manuales, y carga manual sobre camión o contenedor.
Incluye: Desmontaje del elemento. Retirada y acopio del material desmontado. Limpieza de los restos de obra. Carga manual del material desmontado y restos de obra sobre camión o contenedor.
Criterio de medición de proyecto: Número de unidades previstas, según documentación gráfica de Proyecto.
Criterio de medición de obra: Se medirá el número de unidades realmente desmontadas según especificaciones de Proyecto.

| Código | Ud | Descripción | Rendimiento | Precio | Importe |
|---|---|---|---|---|---|
| mo058 | h | Medio oficial carpintero. (mano de obra) | 0.510 | 24978.78 | 12739.18 |
| % | % | Herramientas | 2 % | 12739.18 | 254.78 |
|  |  | Costes directos |  |  | 12993.96 |
