# Desmontaje de herrajes de cierre en puerta interior de carpintería metálica, con medios manuales y carga manual sobre camión o contenedor

- Propiedad del archivo: CYPE INGENIEROS, S.A.
- Formato: FIEBDC-3/2002
- Ámbito geográfico: Paraguay
- Divisa: PYG
- Costes indirectos: 3.00 %
- Gastos generales: 13.00 %
- Beneficio industrial: 6.00 %
- IVA: 10.00 %

**DLP230** Ud Desmontaje de herrajes de cierre en puerta interior de carpintería metálica, con medios manuales y carga manual sobre camión o contenedor.
Desmontaje de herrajes de cierre en puerta interior de carpintería metálica, con medios manuales y carga manual sobre camión o contenedor.
Incluye: Desmontaje del elemento. Retirada y acopio del material desmontado. Limpieza de los restos de obra. Carga manual del material desmontado y restos de obra sobre camión o contenedor.
Criterio de medición de proyecto: Número de unidades previstas, según documentación gráfica de Proyecto.
Criterio de medición de obra: Se medirá el número de unidades realmente desmontadas según especificaciones de Proyecto.

| Código | Ud | Descripción | Rendimiento | Precio | Importe |
|---|---|---|---|---|---|
| mo059 | h | Medio oficial cerrajero. (mano de obra) | 0.143 | 24879.94 | 3557.83 |
| % | % | Herramientas | 2 % | 3557.83 | 71.16 |
|  |  | Costes directos |  |  | 3628.99 |
