# Fachada de paneles sándwich aislantes, de aluminio

- Propiedad del archivo: CYPE Ingenieros S.A.
- Formato: FIEBDC-3/2016
- Programa: Generador de precios de la construcción. CYPE Ingenieros, S.A.
- Fecha: 06/09/2022
- Ámbito geográfico: Paraguay
- Divisa: PYG
- Costes indirectos: 3 %
- Gastos generales: 13 %
- Beneficio industrial: 6 %
- IVA: 10 %

## F Fachadas y particiones

### FL Fachadas ligeras

#### FLA Metálicas

**FLA040** m² Fachada de paneles sándwich aislantes, de aluminio.
Fachada de paneles sándwich aislantes, de 50 mm de espesor y 600 mm de ancho, formados por doble cara metálica, la exterior de chapa de aluminio de 0,8 mm de espesor y la interior de chapa de acero de 0,5 mm de espesor y alma aislante de poliuretano de densidad media 50 kg/m³, colocados en posición horizontal y fijados mecánicamente con sistema de fijación vista a una estructura portante o auxiliar. Incluso accesorios de fijación de los paneles y cinta flexible de butilo, adhesiva por ambas caras, para el sellado de estanqueidad de los solapes entre paneles sándwich.
Criterio de valoración económica: El precio no incluye la estructura soporte ni la resolución de puntos singulares.
Incluye: Replanteo de los paneles. Corte, preparación y colocación de los paneles. Sellado de juntas. Fijación mecánica de los paneles.
Criterio de medición de proyecto: Superficie medida según documentación gráfica de Proyecto, sin duplicar esquinas ni encuentros, deduciendo los huecos de superficie mayor de 3 m².
Criterio de medición de obra: Se medirá la superficie realmente ejecutada según especificaciones de Proyecto, sin duplicar esquinas ni encuentros, deduciendo los huecos de superficie mayor de 3 m².

| Código | Ud | Descripción | Rendimiento | Precio | Importe |
|---|---|---|---|---|---|
| mt12ppl110a | m² | Panel sándwich aislante para fachadas, de 50 mm de espesor y 600 mm de ancho, formado por doble cara metálica, la exterior de chapa de aluminio de 0,8 mm de espesor y la interior de chapa de acero de 0,5 mm de espesor y alma aislante de poliuretano de densidad media 50 kg/m³, con junta machihembrada. (material) | 1.05 | 529411 | 555881.550 |
| mt13ccg030h | Ud | Tornillo autorroscante de 6,5x130 mm de acero inoxidable, con arandela. (material) | 8 | 5250 | 42000.000 |
| mt13dcp020a | m | Cinta flexible de butilo, adhesiva por ambas caras, para el sellado de estanqueidad de los solapes entre paneles sándwich. (material) | 2 | 12370 | 24740.000 |
| mo051 | h | Oficial montador de tinglados y galpones. (mano de obra) | 0.358 | 52939.6 | 18952.377 |
| mo098 | h | Medio oficial montador de tinglados y galpones. (mano de obra) | 0.358 | 33012.2 | 11818.368 |
| % | % | Herramientas | 2 % | 653392.295 | 13067.846 |
|  |  | Costes directos |  |  | 666460.141 |

Residuos:
- colocación: mt12ppl110a; factor de residuo 0.024
- colocación: mt13ccg030h Tornillo autorroscante de 6,5x130 mm de acero inoxidable, con arandela; factor de residuo 0.00467742

## Recursos

**mt12ppl110a** m² Panel sándwich aislante para fachadas
Datos técnicos: Coste energético 634.833 MJ; Emisión de CO2 36.913 kg; Código LER 17 04 07; Masa del elemento 8.5 kg; Volumen 0.005667 m3
Residuos:
- embalaje: re170203 Plástico. (componente de residuo); rendimiento 0.032 kg; Código LER 17 02 03; Masa del elemento 1 kg; Volumen 0.001667 m3

**mt13ccg030h** Ud Tornillo autorroscante de 6,5x130 mm de acero inoxidable, con arandela
Datos técnicos: Coste energético 1.239 MJ; Emisión de CO2 0.178 kg; Código LER 17 04 05; Masa del elemento 0.0248 kg; Volumen 0.000012 m3
Residuos:
- embalaje: re150101 Envases de papel y cartón. (componente de residuo); rendimiento 0.002 kg; Código LER 15 01 01; Masa del elemento 1 kg; Volumen 0.001333 m3
- embalaje: re170203 Plástico; rendimiento 0.001 kg

**mt13dcp020a** m Cinta flexible de butilo
Datos técnicos: Coste energético 7.996 MJ; Emisión de CO2 0.348 kg
