# Coronación realizada con chapa plegada de acero galvanizado, de 0,8 mm de espesor, 30 cm de desarrollo y 4 pliegues, para fachada metálica. Incluso accesorios de fijación de las piezas a los paneles

- Propiedad del archivo: CYPE INGENIEROS, S.A.
- Formato: FIEBDC-3/2002
- Ámbito geográfico: Paraguay
- Divisa: PYG
- Costes indirectos: 3.00 %
- Gastos generales: 13.00 %
- Beneficio industrial: 6.00 %
- IVA: 10.00 %

**FLX010** m Coronación realizada con chapa plegada de acero galvanizado, de 0,8 mm de espesor, 30 cm de desarrollo y 4 pliegues, para fachada metálica. Incluso accesorios de fijación de las piezas a los paneles.
Coronación realizada con chapa plegada de acero galvanizado, de 0,8 mm de espesor, 30 cm de desarrollo y 4 pliegues, para fachada metálica. Incluso accesorios de fijación de las piezas a los paneles.
Incluye: Replanteo y colocación del remate. Fijación mecánica.
Criterio de medición de proyecto: Longitud medida según documentación gráfica de Proyecto, incrementada en 5 cm a cada lado.
Criterio de medición de obra: Se medirá la longitud realmente ejecutada según especificaciones de Proyecto, incluyendo las entregas en los apoyos.

| Código | Ud | Descripción | Rendimiento | Precio | Importe |
|---|---|---|---|---|---|
| mt12www020cedc | m | Chapa plegada de acero galvanizado, de 0,8 mm de espesor, 30 cm de desarrollo y 4 pliegues, para coronación. (material) | 1.000 | 42454.00 | 42454.00 |
| mt13ccg030d | Ud | Tornillo autorroscante de 6,5x130 mm de acero galvanizado, con arandela. (material) | 6.000 | 1958.00 | 11748.00 |
| mo051 | h | Oficial montador de tinglados y galpones. (mano de obra) | 0.337 | 40066.72 | 13502.48 |
| mo098 | h | Medio oficial montador de tinglados y galpones. (mano de obra) | 0.169 | 24808.95 | 4192.71 |
| % | % | Herramientas | 2 % | 71897.19 | 1437.94 |
|  |  | Costes directos |  |  | 73335.13 |
