# Remate de balcón de mármol Crema Perlado, de 26 a 35 cm de ancho y 3 cm de espesor

- Propiedad del archivo: CYPE INGENIEROS, S.A.
- Formato: FIEBDC-3/2002
- Ámbito geográfico: Paraguay
- Costes indirectos: 3.00 %
- Gastos generales: 13.00 %
- Beneficio industrial: 6.00 %
- IVA: 10.00 %

**HRB010** m Remate de balcón de mármol Crema Perlado, de 26 a 35 cm de ancho y 3 cm de espesor.
Formación de remate de balcón de mármol Crema Perlado, de 26 a 35 cm de ancho y 3 cm de espesor, con goterón, cara y canto recto pulidos, asentado con una capa de mortero de cemento, confeccionado en obra, con aditivo hidrófugo, dosaje 1:4, creando una pendiente suficiente para evacuar el agua. Incluso rejuntado entre piezas y uniones con los cerramientos con mortero de juntas especial para revestimientos de piedra natural.
Incluye: Replanteo de las piezas. Colocación de reglas y plomadas sujetas al muro. Colocación, aplomado, nivelación y alineación. Rejuntado y limpieza.
Criterio de medición de proyecto: Longitud medida por su mayor desarrollo lineal, según documentación gráfica de Proyecto.
Criterio de medición de obra: Se medirá, por su mayor desarrollo lineal, la longitud realmente ejecutada según especificaciones de Proyecto, incluyendo la longitud que pudiera perderse en ingletes.

| Código | Ud | Descripción | Rendimiento | Precio | Importe |
|---|---|---|---|---|---|
| mt20zpn010lb | m | Remate de balcón de mármol Crema Perlado, de 26 a 35 cm de ancho y 3 cm de espesor, con goterón, cara y canto recto pulidos. (material) | 1.050 | 25.49 | 26.76 |
| mt08aaa010a | m³ | Agua. (material) | 0.006 | 1.27 | 0.01 |
| mt01arg005a | t | Arena de cantera, para mortero preparado en obra. (material) | 0.014 | 14.53 | 0.20 |
| mt08cem000p | kg | Cemento gris en bolsas. (material) | 3.420 | 0.16 | 0.55 |
| mt08adt010 | kg | Aditivo hidrófugo para impermeabilización de morteros u hormigones. (material) | 0.068 | 1.01 | 0.07 |
| mt09mcr220 | kg | Mortero de rejuntado para revestimientos, interiores o exteriores, de piedra natural, pulida o para pulir, compuesto de cemento, agregados a base de polvo de mármol, pigmentos resistentes a los álcalis y aditivos especiales. (material) | 0.026 | 1.23 | 0.03 |
| mq06hor010 | h | Hormigonera. (maquinaria) | 0.013 | 1.15 | 0.01 |
| mo020 | h | Oficial de construcción. (mano de obra) | 0.223 | 4.02 | 0.90 |
| mo113 | h | Ayudante de construcción. (mano de obra) | 0.316 | 2.44 | 0.77 |
| % | % | Herramientas | 2 % | 29.30 | 0.59 |
|  |  | Costes directos |  |  | 29.89 |
