# Cornisa de fachada realizada mediante piezas prefabricadas de hormigón, de color blanco, de 20x30x17 cm

- Propiedad del archivo: CYPE INGENIEROS, S.A.
- Formato: FIEBDC-3/2002
- Ámbito geográfico: Paraguay
- Costes indirectos: 3.00 %
- Gastos generales: 13.00 %
- Beneficio industrial: 6.00 %
- IVA: 10.00 %

**HRM010** m Cornisa de fachada realizada mediante piezas prefabricadas de hormigón, de color blanco, de 20x30x17 cm.
Formación de moldura con piezas prefabricadas de hormigón, de color blanco, de 20x30x17 cm, con goterón y anclaje metálico de acero inoxidable, en cornisa de fachada, recibida con mortero de cemento, confeccionado en obra, con aditivo hidrófugo, dosaje 1:4, creando una pendiente suficiente para evacuar el agua. Incluso rejuntado entre piezas y uniones con los muros con mortero de juntas especial para revestimientos de prefabricados de hormigón, relleno del interior de la pieza con hormigón armado fck 250, HA-25/B/19/IIa elaborado en planta y vaciado con grúa, colocación de las armaduras longitudinales de acero AP 420 y tratamiento de protección suplementaria mediante aplicación sobre el conjunto de pintura hidrófuga incolora en dos capas.
Incluye: Replanteo de las piezas. Colocación, aplomado, nivelación y alineación de las piezas. Rejuntado y limpieza. Vaciado y compactación del hormigón. Colocación de la armadura. Aplicación en dos capas de la pintura hidrófuga incolora.
Criterio de medición de proyecto: Longitud medida a ejes, según documentación gráfica de Proyecto.
Criterio de medición de obra: Se medirá, a ejes, la longitud realmente ejecutada según especificaciones de Proyecto.

| Código | Ud | Descripción | Rendimiento | Precio | Importe |
|---|---|---|---|---|---|
| mt08aaa010a | m³ | Agua. (material) | 0.006 | 1.27 | 0.01 |
| mt01arg005a | t | Arena de cantera, para mortero preparado en obra. (material) | 0.027 | 14.53 | 0.39 |
| mt08cem000p | kg | Cemento gris en bolsas. (material) | 6.840 | 0.16 | 1.09 |
| mt08adt010 | kg | Aditivo hidrófugo para impermeabilización de morteros u hormigones. (material) | 0.137 | 1.01 | 0.14 |
| mt20mhp020b | m | Piezas prefabricadas de hormigón, color blanco, de 20x30x17 cm, para formación de cornisa de fachada. (material) | 1.050 | 35.21 | 36.97 |
| mt09mcr235 | kg | Mortero de juntas para prefabricados de hormigón y piedra artificial, compuesto de cemento, agregados, pigmentos y aditivos especiales. (material) | 0.282 | 1.69 | 0.48 |
| mt10haf130igqg | m³ | Hormigón fck 250, tipo HA-25/B/19/IIa según EHE-08, elaborado en planta. (material) | 0.040 | 120.45 | 4.82 |
| mt07aco130d | kg | Acero en varillas corrugadas AP 420, según NP 4007 99, diámetros varios. (material) | 1.776 | 0.81 | 1.44 |
| mt28pcs010 | l | Tratamiento superficial hidrofugante, de superficie invisible. (material) | 0.180 | 7.69 | 1.38 |
| mq06hor010 | h | Hormigonera. (maquinaria) | 0.014 | 1.15 | 0.02 |
| mo020 | h | Oficial de construcción. (mano de obra) | 0.256 | 4.02 | 1.03 |
| mo113 | h | Ayudante de construcción. (mano de obra) | 0.441 | 2.44 | 1.08 |
| % | % | Herramientas | 2 % | 48.85 | 0.98 |
|  |  | Costes directos |  |  | 49.83 |
