# Caja de selección de flujo refrigerante

- Propiedad del archivo: CYPE INGENIEROS, S.A.
- Formato: FIEBDC-3/2002
- Ámbito geográfico: Paraguay
- Divisa: PYG
- Costes indirectos: 3.00 %
- Gastos generales: 13.00 %
- Beneficio industrial: 6.00 %
- IVA: 10.00 %

**IBP500** Ud Caja de selección de flujo refrigerante, sistema VRF con recuperación de calor, para gas R-410A, para un máximo de 8 unidades interiores, modelo RBM-Y1803FE "TOSHIBA", con una capacidad máxima de unidades interiores conectadas aguas abajo de 11,2 a 17,9 kW, alimentación monofásica (230V/50Hz), de 190x250x160 mm, 5 kg.
Caja de selección de flujo refrigerante, sistema VRF con recuperación de calor, para gas R-410A, para un máximo de 8 unidades interiores, modelo RBM-Y1803FE "TOSHIBA", con una capacidad máxima de unidades interiores conectadas aguas abajo de 11,2 a 17,9 kW, alimentación monofásica (230V/50Hz), de 190x250x160 mm, 5 kg.
Incluye: Replanteo. Colocación y fijación. Conexión a las líneas frigoríficas. Conexión a la red eléctrica. Conexión a la red de desagüe.
Criterio de medición de proyecto: Número de unidades previstas, según documentación gráfica de Proyecto.
Criterio de medición de obra: Se medirá el número de unidades realmente ejecutadas según especificaciones de Proyecto.
Criterio de valoración económica: El precio no incluye la canalización ni el cableado eléctrico de alimentación.

| Código | Ud | Descripción | Rendimiento | Precio | Importe |
|---|---|---|---|---|---|
| mt42tsb500n | Ud | Caja de selección de flujo refrigerante, sistema VRF con recuperación de calor, para gas R-410A, para un máximo de 8 unidades interiores, modelo RBM-Y1803FE "TOSHIBA", con una capacidad máxima de unidades interiores conectadas aguas abajo de 11,2 a 17,9 kW, alimentación monofásica (230V/50Hz), de 190x250x160 mm, 5 kg. (material) | 1.000 | 10760104.00 | 10760104.00 |
| mo005 | h | Oficial instalador de aire acondicionado. (mano de obra) | 0.616 | 40066.72 | 24681.10 |
| mo104 | h | Medio oficial instalador de aire acondicionado. (mano de obra) | 0.616 | 24766.72 | 15256.30 |
| % | % | Herramientas | 2 % | 10800041.40 | 216000.83 |
|  |  | Costes directos |  |  | 11016042.23 |
