# Ramal 45° simple de línea frigorífica formada por dos juntas, una para la línea de líquido y otra para la línea de gas, modelo KIT-BMDIS-180-1 "MITSUBISHI HEAVY INDUSTRIES"

- Propiedad del archivo: CYPE INGENIEROS, S.A.
- Formato: FIEBDC-3/2002
- Ámbito geográfico: Paraguay
- Costes indirectos: 3.00 %
- Gastos generales: 13.00 %
- Beneficio industrial: 6.00 %
- IVA: 10.00 %

**IBW360** Ud Ramal 45° simple de línea frigorífica formada por dos juntas, una para la línea de líquido y otra para la línea de gas, modelo KIT-BMDIS-180-1 "MITSUBISHI HEAVY INDUSTRIES".
Suministro e instalación de ramal 45° simple de línea frigorífica formada por dos juntas, una para la línea de líquido y otra para la línea de gas, modelo KIT-BMDIS-180-1 "MITSUBISHI HEAVY INDUSTRIES". Totalmente montada y conexionada.
Incluye: Conexionado.
Criterio de medición de proyecto: Número de unidades previstas, según documentación gráfica de Proyecto.
Criterio de medición de obra: Se medirá el número de unidades realmente ejecutadas según especificaciones de Proyecto.

| Código | Ud | Descripción | Rendimiento | Precio | Importe |
|---|---|---|---|---|---|
| mt42mhi530b | Ud | Conjunto de dos juntas, una para la línea de líquido y otra para la línea de gas, sistema aire-aire multi-split con caudal variable de refrigerante, modelo KIT-BMDIS-180-1 "MITSUBISHI HEAVY INDUSTRIES", con una capacidad máxima de unidades interiores conectadas aguas abajo cuya suma de índices de capacidad sea igual o superior a 180 e inferior a 370. (material) | 1.000 | 139.60 | 139.60 |
| mo005 | h | Oficial instalador de aire acondicionado. (mano de obra) | 0.059 | 4.15 | 0.24 |
| mo104 | h | Medio oficial instalador de aire acondicionado. (mano de obra) | 0.059 | 2.53 | 0.15 |
| % | % | Herramientas | 2 % | 139.99 | 2.80 |
|  |  | Costes directos |  |  | 142.79 |
