# Ramal 45° simple de línea frigorífica formada por dos colectores, uno para la línea de líquido y otro para la línea de gas, de 8 salidas cada uno, modelo KIT-BMHEAD83711 "MITSUBISHI HEAVY INDUSTRIES"

- Propiedad del archivo: CYPE INGENIEROS, S.A.
- Formato: FIEBDC-3/2002
- Ámbito geográfico: Paraguay
- Costes indirectos: 3.00 %
- Gastos generales: 13.00 %
- Beneficio industrial: 6.00 %
- IVA: 10.00 %

**IBW360** Ud Ramal 45° simple de línea frigorífica formada por dos colectores, uno para la línea de líquido y otro para la línea de gas, de 8 salidas cada uno, modelo KIT-BMHEAD83711 "MITSUBISHI HEAVY INDUSTRIES".
Suministro e instalación de ramal 45° simple de línea frigorífica formada por dos colectores, uno para la línea de líquido y otro para la línea de gas, de 8 salidas cada uno, modelo KIT-BMHEAD83711 "MITSUBISHI HEAVY INDUSTRIES". Totalmente montada y conexionada.
Incluye: Conexionado.
Criterio de medición de proyecto: Número de unidades previstas, según documentación gráfica de Proyecto.
Criterio de medición de obra: Se medirá el número de unidades realmente ejecutadas según especificaciones de Proyecto.

| Código | Ud | Descripción | Rendimiento | Precio | Importe |
|---|---|---|---|---|---|
| mt42mhi540k | Ud | Conjunto de dos colectores, uno para la línea de líquido y otro para la línea de gas, de 8 salidas cada uno, sistema aire-aire multi-split con caudal variable de refrigerante, modelo KIT-BMHEAD83711 "MITSUBISHI HEAVY INDUSTRIES", con una capacidad máxima de unidades interiores conectadas aguas abajo cuya suma de índices de capacidad sea igual o superior a 370 e inferior a 540. (material) | 1.000 | 423.75 | 423.75 |
| mo005 | h | Oficial instalador de aire acondicionado. (mano de obra) | 0.059 | 4.15 | 0.24 |
| mo104 | h | Medio oficial instalador de aire acondicionado. (mano de obra) | 0.059 | 2.53 | 0.15 |
| % | % | Herramientas | 2 % | 424.14 | 8.48 |
|  |  | Costes directos |  |  | 432.62 |
