# Depósito de combustible líquido, enterrado, de chapa de acero

- Propiedad del archivo: CYPE Ingenieros S.A.
- Formato: FIEBDC-3/2016
- Programa: Generador de precios de la construcción. CYPE Ingenieros, S.A.
- Fecha: 09/04/2024
- Ámbito geográfico: Paraguay
- Divisa: PYG
- Costes indirectos: 3 %
- Gastos generales: 13 %
- Beneficio industrial: 6 %
- IVA: 10 %

## I Instalaciones

### IC Calefacción, refrigeración, climatización y agua caliente sanitaria

#### ICD Combustible líquido

**ICD110** Ud Depósito de combustible líquido, enterrado, de chapa de acero.
Depósito homologado de gas oil, enterrado, de chapa de acero, de doble pared, con una capacidad de 10000 litros. Incluso tubo buzo de carga, interruptor de nivel, indicador de nivel, tapa de registro, detector de fugas y elementos de protección según normativa, tratamiento exterior mediante granallado SA 2 1/2 y acabado con una capa de resina de poliuretano de 600 micras de espesor. Totalmente montado, conexionado y probado. Sin incluir la obra civil, la toma de tierra, ni el equipo de protección catódica.
Incluye: Colocación del depósito. Montaje de la tapa de registro y de sus accesorios.
Criterio de medición de proyecto: Número de unidades previstas, según documentación gráfica de Proyecto.
Criterio de medición de obra: Se medirá el número de unidades realmente ejecutadas según especificaciones de Proyecto.

| Código | Ud | Descripción | Rendimiento | Precio | Importe |
|---|---|---|---|---|---|
| mt38dep001mb | Ud | Depósito homologado de combustible líquido, enterrado, de chapa de acero, de doble pared, de 1850 mm de diámetro y 4000 mm de longitud, con una capacidad de 10000 litros. Tratamiento exterior: granallado SA 2 1/2 y acabado mediante capa de resina de poliuretano de 600 micras de espesor. Incluso detector de fugas y elementos de protección según normativa. (material) | 1 | 88553637 | 88553637.000 |
| mt38dep004b | Ud | Tubo buzo de carga, para depósito de combustible líquido de chapa de acero. (material) | 1 | 3095410 | 3095410.000 |
| mt38dep005b | Ud | Válvula reguladora de nivel, para depósito de combustible líquido de chapa de acero. (material) | 1 | 1031470 | 1031470.000 |
| mt38dep006a | Ud | Indicador de nivel con sonda, para depósito de combustible líquido de chapa de acero. (material) | 1 | 727421 | 727421.000 |
| mt38dep009b | Ud | Tapa de registro de 70x70 cm, para inspección de depósito de combustible líquido. (material) | 1 | 1211194 | 1211194.000 |
| mq04cag010a | h | Camión con grúa de hasta 6 t. (maquinaria) | 0.58 | 312016 | 180969.280 |
| mo004 | h | Oficial calefactor. (mano de obra) | 9.915 | 68578.53 | 679956.125 |
| mo103 | h | Medio oficial calefactor. (mano de obra) | 9.915 | 42707.99 | 423449.721 |
| % | % | Herramientas | 2 % | 95903507.126 | 1918070.143 |
|  |  | Costes directos |  |  | 97821577.269 |

## Recursos

**mt38dep001mb** Ud Depósito homologado de combustible líquido
Datos técnicos: Coste energético 21628.323 MJ; Emisión de CO2 1125.657 kg
Residuos:
- embalaje: re150101 Envases de papel y cartón. (componente de residuo); rendimiento 4.302 kg; Código LER 15 01 01; Masa del elemento 1 kg; Volumen 0.001333 m3

**mt38dep005b** Ud Válvula reguladora de nivel, para depósito de combustible líquido de chapa de acero
Datos técnicos: Coste energético 3579.048 MJ; Emisión de CO2 240.427 kg
Residuos:
- embalaje: re150101 Envases de papel y cartón; rendimiento 0.072 kg

**mt38dep009b** Ud Tapa de registro de 70x70 cm, para inspección de depósito de combustible líquido
Datos técnicos: Coste energético 726.940 MJ; Emisión de CO2 45.363 kg
Residuos:
- embalaje: re150101 Envases de papel y cartón; rendimiento 0.074 kg
