# Filtro retenedor de residuos de gas oil

- Propiedad del archivo: CYPE Ingenieros S.A.
- Formato: FIEBDC-3/2016
- Programa: Generador de precios de la construcción. CYPE Ingenieros, S.A.
- Fecha: 10/04/2024
- Ámbito geográfico: Paraguay
- Divisa: PYG
- Costes indirectos: 3 %
- Gastos generales: 13 %
- Beneficio industrial: 6 %
- IVA: 10 %

## I Instalaciones

### IC Calefacción, refrigeración, climatización y agua caliente sanitaria

#### ICD Combustible líquido

**ICD140** Ud Filtro retenedor de residuos de gas oil.
Filtro retenedor de residuos para gas oil, con cuerpo de aluminio, vaso de aluminio y tamiz de acero inoxidable con perforaciones de 100 µm de diámetro, con rosca cilíndrica de 1 1/2", PN=2 bar. Totalmente montado, conexionado y probado.
Incluye: Replanteo. Conexión del filtro.
Criterio de medición de proyecto: Número de unidades previstas, según documentación gráfica de Proyecto.
Criterio de medición de obra: Se medirá el número de unidades realmente ejecutadas según especificaciones de Proyecto.

| Código | Ud | Descripción | Rendimiento | Precio | Importe |
|---|---|---|---|---|---|
| mt38dep810f | Ud | Filtro retenedor de residuos para gas oil, con cuerpo de aluminio, vaso de aluminio y tamiz de acero inoxidable con perforaciones de 100 µm de diámetro, con rosca cilíndrica de 1 1/2", PN=2 bar. (material) | 1 | 1623692 | 1623692.000 |
| mo004 | h | Oficial calefactor. (mano de obra) | 0.188 | 68578.53 | 12892.764 |
| mo103 | h | Medio oficial calefactor. (mano de obra) | 0.188 | 42707.99 | 8029.102 |
| % | % | Herramientas | 2 % | 1644613.866 | 32892.277 |
|  |  | Costes directos |  |  | 1677506.143 |
