# Estufa a pellets

- Propiedad del archivo: CYPE Ingenieros S.A.
- Formato: FIEBDC-3/2016
- Programa: Generador de precios de la construcción. CYPE Ingenieros, S.A.
- Fecha: 09/04/2024
- Ámbito geográfico: Paraguay
- Divisa: PYG
- Costes indirectos: 3 %
- Gastos generales: 13 %
- Beneficio industrial: 6 %
- IVA: 10 %

## I Instalaciones

### IC Calefacción, refrigeración, climatización y agua caliente sanitaria

#### ICH Chimeneas, hogares, cocinas, cassettes insertables y estufas

**ICH030** Ud Estufa a pellets.
Estufa a pellets, potencia térmica nominal total de 5,3 a 17,5 kW (potencia térmica al aire 5 kW y potencia térmica al agua 12,5 kW), rendimiento 92,5%, volumen de calefacción, calculado con un requisito de 40 W/m³, 430 m³, revestimiento de mayólica color rojo, sistema de ventilación forzada controlada electrónicamente, con posibilidad de alimentación de un sistema de calefacción por radiadores o por piso radiante o de producción de agua caliente sanitaria, con mando a distancia, compuesta de frontal (puerta, rejilla y puerta inferior) de fundición, hogar de ladrillos refractarios, quemador de fundición, cristal cerámico resistente a los 800°C, panel de control con pantalla de led, termostato-programador, empuñadura oculta para apertura, sistema de circulación de agua caliente con bomba y vaso de expansión y depósito para pellets de 56,5 litros. Incluso accesorios de conexión al ducto de evacuación de los productos de la combustión, sin incluir este ducto. Totalmente montada y conexionada.
Incluye: Replanteo de la estufa. Presentación de los elementos. Montaje de la estufa y sus accesorios. Conexión al ducto de evacuación.
Criterio de medición de proyecto: Número de unidades previstas, según documentación gráfica de Proyecto.
Criterio de medición de obra: Se medirá el número de unidades realmente ejecutadas según especificaciones de Proyecto.

| Código | Ud | Descripción | Rendimiento | Precio | Importe |
|---|---|---|---|---|---|
| mt38arc030em | Ud | Estufa a pellets, potencia térmica nominal total de 5,3 a 17,5 kW (potencia térmica al aire 5 kW y potencia térmica al agua 12,5 kW), rendimiento 92,5%, volumen de calefacción, calculado con un requisito de 40 W/m³, 430 m³, revestimiento de mayólica color rojo, sistema de ventilación forzada controlada electrónicamente, con posibilidad de alimentación de un sistema de calefacción por radiadores o por piso radiante o de producción de agua caliente sanitaria, con mando a distancia, compuesta de frontal (puerta, rejilla y puerta inferior) de fundición, hogar de ladrillos refractarios, quemador de fundición, cristal cerámico resistente a los 800°C, panel de control con pantalla de led, termostato-programador, empuñadura oculta para apertura, sistema de circulación de agua caliente con bomba y vaso de expansión y depósito para pellets de 56,5 litros. (material) | 1 | 46670485 | 46670485.000 |
| mt38arc600a | Ud | Puesta en marcha y formación en el manejo de estufa a pellets. (material) | 1 | 617641 | 617641.000 |
| mo004 | h | Oficial calefactor. (mano de obra) | 1.228 | 68578.53 | 84214.435 |
| mo103 | h | Medio oficial calefactor. (mano de obra) | 1.228 | 42707.99 | 52445.412 |
| % | % | Herramientas | 2 % | 47424785.847 | 948495.717 |
|  |  | Costes directos |  |  | 48373281.564 |

## Recursos

**mt38arc030em** Ud Estufa a pellets
Datos técnicos: Coste energético 4499.661 MJ; Emisión de CO2 362.188 kg
Residuos:
- embalaje: re150101 Envases de papel y cartón. (componente de residuo); rendimiento 2.568 kg; Código LER 15 01 01; Masa del elemento 1 kg; Volumen 0.001333 m3
- embalaje: re170201 Madera. (componente de residuo); rendimiento 0.654 kg; Código LER 17 02 01; Masa del elemento 1 kg; Volumen 0.000909 m3
