# Recuperador entálpico

- Propiedad del archivo: CYPE INGENIEROS, S.A.
- Formato: FIEBDC-3/2002
- Ámbito geográfico: Paraguay
- Costes indirectos: 3.00 %
- Gastos generales: 13.00 %
- Beneficio industrial: 6.00 %
- IVA: 10.00 %

**ICR111** Ud Recuperador entálpico, modelo para montaje horizontal, de dimensiones 290x900x900 mm, peso 38 kg, caudal de aire a velocidad máxima 350 m³/h, consumo eléctrico de los ventiladores 182 W con alimentación monofásica a 230 V, presión estática a velocidad máxima/mínima: 125/83 Pa, presión sonora a velocidad máxima/mínima a 1,5 m: 35/32 dBA, eficiencia térmica a velocidad máxima/mínima: 74,5/79,5%, diámetro de los ductos 150 mm.
Suministro e instalación de recuperador entálpico, modelo para montaje horizontal, de dimensiones 290x900x900 mm, peso 38 kg, caudal de aire a velocidad máxima 350 m³/h, consumo eléctrico de los ventiladores 182 W con alimentación monofásica a 230 V, presión estática a velocidad máxima/mínima: 125/83 Pa, presión sonora a velocidad máxima/mínima a 1,5 m: 35/32 dBA, eficiencia térmica a velocidad máxima/mínima: 74,5/79,5%, diámetro de los ductos 150 mm, conectable a una red TCC-Link, con cambio de modo automático de operación de recuperación a free-cooling o viceversa y configuración desde el mando a distancia del caudal y presión de aire, rearme automático y alarma de filtros sucios. Totalmente montado, conexionado y probado.
Incluye: Replanteo. Colocación y fijación del recuperador. Conexionado con la red eléctrica.
Criterio de medición de proyecto: Número de unidades previstas, según documentación gráfica de Proyecto.
Criterio de medición de obra: Se medirá el número de unidades realmente ejecutadas según especificaciones de Proyecto.

| Código | Ud | Descripción | Rendimiento | Precio | Importe |
|---|---|---|---|---|---|
| mt42tsb305c | Ud | Recuperador entálpico, modelo para montaje horizontal, de dimensiones 290x900x900 mm, peso 38 kg, caudal de aire a velocidad máxima 350 m³/h, consumo eléctrico de los ventiladores 182 W con alimentación monofásica a 230 V, presión estática a velocidad máxima/mínima: 125/83 Pa, presión sonora a velocidad máxima/mínima a 1,5 m: 35/32 dBA, eficiencia térmica a velocidad máxima/mínima: 74,5/79,5%, diámetro de los ductos 150 mm, conectable a una red TCC-Link, con cambio de modo automático de operación de recuperación a free-cooling o viceversa y configuración desde el mando a distancia del caudal y presión de aire, rearme automático y alarma de filtros sucios. (material) | 1.000 | 2047.70 | 2047.70 |
| mo005 | h | Oficial instalador de aire acondicionado. (mano de obra) | 0.948 | 4.15 | 3.93 |
| mo104 | h | Medio oficial instalador de aire acondicionado. (mano de obra) | 0.948 | 2.53 | 2.40 |
| % | % | Herramientas | 2 % | 2054.03 | 41.08 |
|  |  | Costes directos |  |  | 2095.11 |
