# Purgador de aire

- Propiedad del archivo: CYPE Ingenieros S.A.
- Formato: FIEBDC-3/2016
- Programa: Generador de precios de la construcción. CYPE Ingenieros, S.A.
- Fecha: 09/04/2024
- Ámbito geográfico: Paraguay
- Divisa: PYG
- Costes indirectos: 3 %
- Gastos generales: 13 %
- Beneficio industrial: 6 %
- IVA: 10 %

## I Instalaciones

### IC Calefacción, refrigeración, climatización y agua caliente sanitaria

#### ICS Sistemas de conducción de agua

**ICS080** Ud Purgador de aire.
Purgador automático de aire con boya y rosca de 3/4" de diámetro, cuerpo y tapa de latón, para una presión máxima de trabajo de 10 bar y una temperatura máxima de 110°C. Incluso elementos de montaje y accesorios necesarios para su correcto funcionamiento.
Incluye: Replanteo. Colocación. Conexionado. Comprobación de su correcto funcionamiento.
Criterio de medición de proyecto: Número de unidades previstas, según documentación gráfica de Proyecto.
Criterio de medición de obra: Se medirá el número de unidades realmente ejecutadas según especificaciones de Proyecto.

| Código | Ud | Descripción | Rendimiento | Precio | Importe |
|---|---|---|---|---|---|
| mt37sgl020e | Ud | Purgador automático de aire con boya y rosca de 3/4" de diámetro, cuerpo y tapa de latón, para una presión máxima de trabajo de 10 bar y una temperatura máxima de 110°C. (material) | 1 | 120821 | 120821.000 |
| mt38www012 | Ud | Material auxiliar para instalaciones de calefacción y agua caliente sanitaria (material) | 0.05 | 21617 | 1080.850 |
| mo004 | h | Oficial calefactor. (mano de obra) | 0.124 | 68578.53 | 8503.738 |
| mo103 | h | Medio oficial calefactor. (mano de obra) | 0.124 | 42707.99 | 5295.791 |
| % | % | Herramientas | 2 % | 135701.379 | 2714.028 |
|  |  | Costes directos |  |  | 138415.407 |

## Recursos

**mt37sgl020e** Ud Purgador automático de aire con boya y rosca de 3/4" de diámetro
Datos técnicos: Coste energético 28.151 MJ; Emisión de CO2 1.949 kg
Residuos:
- embalaje: re150101 Envases de papel y cartón. (componente de residuo); rendimiento 0.072 kg; Código LER 15 01 01; Masa del elemento 1 kg; Volumen 0.001333 m3
