# Equipo agua-agua, bomba de calor geotérmica, para producción de agua caliente sanitaria, calefacción y refrigeración

- Propiedad del archivo: CYPE Ingenieros S.A.
- Formato: FIEBDC-3/2016
- Programa: Generador de precios de la construcción. CYPE Ingenieros, S.A.
- Fecha: 18/11/2023
- Ámbito geográfico: Paraguay
- Divisa: PYG
- Costes indirectos: 3 %
- Gastos generales: 13 %
- Beneficio industrial: 6 %
- IVA: 10 %

## I Instalaciones

### IC Calefacción, refrigeración, climatización y agua caliente sanitaria

#### ICV Unidades centralizadas para calefacción, refrigeración, climatización y agua caliente sanitaria

**ICV213** Ud Equipo agua-agua, bomba de calor geotérmica, para producción de agua caliente sanitaria, calefacción y refrigeración.
Bomba de calor geotérmica agua-agua, para calefacción y refrigeración, para gas refrigerante R-410A, alimentación trifásica a 400 V, potencia calorífica regulable entre 1,3 y 11 kW, potencia frigorífica regulable entre 1,4 y 11 kW, COP 4,5, EER 5,2, dimensiones 1060x600x710 mm, potencia sonora 44 dBA, peso 184 kg, con compresor scroll con tecnología Inverter Copeland con motor eléctrico de imanes permanentes, control Micro PC Carel, bombas de circulación Wilo de velocidad variable y alta eficiencia (clase energética A), válvula de expansión electrónica Carel, intercambiadores de placas Alfa Laval, vaso de expansión de 8 l, grupo de seguridad y kit de aislamiento acústico integral, con posibilidad de conectar en cascada hasta 3 unidades y con posibilidad de gestionar hasta 4 grupos de impulsión, para un circuito directo y tres circuitos con válvula mezcladora, con dos sondas de inmersión y sonda de temperatura exterior, con interacumulador de agua caliente sanitaria de acero inoxidable AISI 316, de 1000 litros de capacidad, clase de eficiencia energética C. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42eco040con | Ud | Bomba de calor geotérmica agua-agua, para calefacción y refrigeración, para gas refrigerante R-410A, alimentación trifásica a 400 V, potencia calorífica regulable entre 1,3 y 11 kW, potencia frigorífica regulable entre 1,4 y 11 kW, COP 4,5, EER 5,2, dimensiones 1060x600x710 mm, potencia sonora 44 dBA, peso 184 kg, con compresor scroll con tecnología Inverter Copeland con motor eléctrico de imanes permanentes, control Micro PC Carel, bombas de circulación Wilo de velocidad variable y alta eficiencia (clase energética A), válvula de expansión electrónica Carel, intercambiadores de placas Alfa Laval, vaso de expansión de 8 l, grupo de seguridad y kit de aislamiento acústico integral, con posibilidad de conectar en cascada hasta 3 unidades y con posibilidad de gestionar hasta 4 grupos de impulsión, para un circuito directo y tres circuitos con válvula mezcladora, con dos sondas de inmersión y sonda de temperatura exterior. (material) | 1 | 98668162 | 98668162.000 |
| mt42eco100fk | Ud | Interacumulador de agua caliente sanitaria de acero inoxidable AISI 316, de 1000 litros de capacidad, clase de eficiencia energética C, de 930 mm de diámetro exterior, 2058 mm de altura total, 8 bar de presión de trabajo, con serpentín espiral corrugado flexible de 8,3 m² de superficie de intercambio, aislamiento térmico de espuma rígida de poliuretano inyectado libre de HCFC y acabado exterior con forro de PVC semirrígido. (material) | 1 | 70170532 | 70170532.000 |
| mt37www060f | Ud | Filtro retenedor de residuos de latón, con tamiz de acero inoxidable con perforaciones de 0,5 mm de diámetro, con rosca de 1 1/4", para una presión máxima de trabajo de 16 bar y una temperatura máxima de 110°C. (material) | 2 | 186881 | 373762.000 |
| mt37www050c | Ud | Manguito antivibración, de goma, con rosca de 1", para una presión máxima de trabajo de 10 bar. (material) | 2 | 247140 | 494280.000 |
| mt37www050e | Ud | Manguito antivibración, de goma, con rosca de 1 1/4", para una presión máxima de trabajo de 10 bar. (material) | 4 | 372061 | 1488244.000 |
| mt42www050 | Ud | Termómetro bimetálico, diámetro de esfera de 100 mm, con toma vertical, con vaina de 1/2", escala de temperatura de 0 a 120°C. (material) | 1 | 547531 | 547531.000 |
| mt37sve010d | Ud | Válvula de esfera de latón niquelado para roscar de 1". (material) | 6 | 121659 | 729954.000 |
| mt37sve010e | Ud | Válvula de esfera de latón niquelado para roscar de 1 1/4". (material) | 4 | 167973 | 671892.000 |
| mt42eco500a | Ud | Kit para llenado del circuito con glicol, con válvula de esfera de 1 1/4" y filtro de malla de 0,6 mm. (material) | 1 | 1415122 | 1415122.000 |
| mt42eco600ba | Ud | Material auxiliar para instalación de calefacción con unidad agua-agua bomba de calor. (material) | 1 | 7319597 | 7319597.000 |
| mo005 | h | Oficial instalador de aire acondicionado. (mano de obra) | 0.623 | 59417.05 | 37016.822 |
| mo104 | h | Medio oficial instalador de aire acondicionado. (mano de obra) | 0.623 | 37007.36 | 23055.585 |
| % | % | Herramientas | 2 % | 181939148.407 | 3638782.968 |
|  |  | Costes directos |  |  | 185577931.375 |

## Recursos

**mt42eco040con** Ud Bomba de calor geotérmica agua-agua
Datos técnicos: Coste energético 8042.475 MJ; Emisión de CO2 472.941 kg
Residuos:
- embalaje: re150101 Envases de papel y cartón. (componente de residuo); rendimiento 3.185 kg; Código LER 15 01 01; Masa del elemento 1 kg; Volumen 0.001333 m3
- embalaje: re170201 Madera. (componente de residuo); rendimiento 0.73 kg; Código LER 17 02 01; Masa del elemento 1 kg; Volumen 0.000909 m3

**mt42eco100fk** Ud Interacumulador de agua caliente sanitaria de acero inoxidable AISI 316
Datos técnicos: Coste energético 10724.068 MJ; Emisión de CO2 958.941 kg
Residuos:
- embalaje: re150101 Envases de papel y cartón; rendimiento 2.855 kg
- embalaje: re170201 Madera; rendimiento 0.69 kg

**mt37www060f** Ud Filtro retenedor de residuos de latón
Datos técnicos: Coste energético 860.723 MJ; Emisión de CO2 61.001 kg
Residuos:
- embalaje: re150101 Envases de papel y cartón; rendimiento 0.072 kg

**mt37www050c** Ud Manguito antivibración, de goma, con rosca de 1", para una presión máxima de trabajo de 10 bar
Datos técnicos: Coste energético 156.178 MJ; Emisión de CO2 13.896 kg
Residuos:
- embalaje: re150101 Envases de papel y cartón; rendimiento 0.072 kg

**mt37www050e** Ud Manguito antivibración, de goma, con rosca de 1 1/4", para una presión máxima de trabajo de 10 bar
Datos técnicos: Coste energético 185.212 MJ; Emisión de CO2 16.468 kg
Residuos:
- embalaje: re150101 Envases de papel y cartón; rendimiento 0.072 kg

**mt37sve010d** Ud Válvula de esfera de latón niquelado para roscar de 1"
Datos técnicos: Coste energético 843.399 MJ; Emisión de CO2 56.701 kg
Residuos:
- embalaje: re150101 Envases de papel y cartón; rendimiento 0.072 kg

**mt37sve010e** Ud Válvula de esfera de latón niquelado para roscar de 1 1/4"
Datos técnicos: Coste energético 1282.649 MJ; Emisión de CO2 86.201 kg
Residuos:
- embalaje: re150101 Envases de papel y cartón; rendimiento 0.072 kg
