# FIEBDC-3

- Propiedad del archivo: CYPE INGENIEROS, S.A.
- Formato: FIEBDC-3/2002
- Ámbito geográfico: Paraguay
- Costes indirectos: 3.00 %
- Gastos generales: 13.00 %
- Beneficio industrial: 6.00 %
- IVA: 10.00 %

| Código | Ud | Descripción | Precio |
|---|---|---|---|
| mo008 | h | Oficial plomero. (mano de obra) | 4.15 |
| mo107 | h | Medio oficial plomero. (mano de obra) | 2.53 |

**ICV206** Ud Unidad agua-agua bomba de calor geotérmica, para calefacción y refrigeración activa y pasiva (en combinación con un módulo de frío independiente), alimentación monofásica a 230 V, potencia frigorífica nominal 12,74 kW, EER 5,02, potencia calorífica nominal 9,4 kW, COP 4,24, potencia sonora 47 dBA, dimensiones 596x690x1538 mm, peso 155 kg, incluso módulo de frío para refrigeración activa y pasiva.
Suministro e instalación de unidad agua-agua bomba de calor geotérmica, para calefacción y refrigeración activa y pasiva (en combinación con un módulo de frío independiente), alimentación monofásica a 230 V, potencia frigorífica nominal 12,74 kW, EER 5,02, potencia calorífica nominal 9,4 kW, COP 4,24, potencia sonora 47 dBA, dimensiones 596x690x1538 mm, peso 155 kg, para gas refrigerante R-407C, con bombas de circulación de caudal variable clase de eficiencia energética A para los circuitos primario y secundario, compresor de tipo scroll, control de equilibrado energético, pantalla de información gráfica, resistencia eléctrica seleccionable para 1,5, 3 ó 4,5 kW, intercambiadores de acero inoxidable, válvula motorizada de 3 vías, sondas de temperatura, presostato, filtro, manómetros, válvula de seguridad y llaves de paso, incluso módulo de frío para refrigeración activa y pasiva. Totalmente montada, conexionada y puesta en marcha por la empresa instaladora para la comprobación de su correcto funcionamiento.
Incluye: Replanteo de la unidad. Colocación y fijación de la unidad y sus accesorios. Conexionado con las redes de conducción de agua, eléctrica y de recogida de condensados. Puesta en marcha.
Criterio de medición de proyecto: Número de unidades previstas, según documentación gráfica de Proyecto.
Criterio de medición de obra: Se medirá el número de unidades realmente ejecutadas según especificaciones de Proyecto.

| Código | Ud | Descripción | Rendimiento | Precio | Importe |
|---|---|---|---|---|---|
| mt42bci025edj | Ud | Unidad agua-agua bomba de calor geotérmica, para calefacción y refrigeración activa y pasiva (en combinación con un módulo de frío independiente), alimentación monofásica a 230 V, potencia frigorífica nominal 12,74 kW, EER 5,02, potencia calorífica nominal 9,4 kW, COP 4,24, potencia sonora 47 dBA, dimensiones 596x690x1538 mm, peso 155 kg, para gas refrigerante R-407C, con bombas de circulación de caudal variable clase de eficiencia energética A para los circuitos primario y secundario, compresor de tipo scroll, control de equilibrado energético, pantalla de información gráfica, resistencia eléctrica seleccionable para 1,5, 3 ó 4,5 kW, intercambiadores de acero inoxidable, válvula motorizada de 3 vías, sondas de temperatura, presostato, filtro, manómetros, válvula de seguridad y llaves de paso. (material) | 1.000 | 11100.07 | 11100.07 |
| mt42bci080m | Ud | Módulo de frío para refrigeración activa y pasiva, para bomba de calor geotérmica "THERMIA". (material) | 1.000 | 8786.00 | 8786.00 |
| mt42www050 | Ud | Termómetro bimetálico, diámetro de esfera de 100 mm, con toma vertical, con vaina de 1/2", escala de temperatura de 0 a 120°C. (material) | 2.000 | 25.94 | 51.88 |
| mt37sve010d | Ud | Válvula de esfera de latón niquelado para roscar de 1". (material) | 2.000 | 12.12 | 24.24 |
| mt37sve010c | Ud | Válvula de esfera de latón niquelado para roscar de 3/4". (material) | 2.000 | 7.35 | 14.70 |
| mo005 | h | Oficial instalador de aire acondicionado. (mano de obra) | 10.930 | 4.15 | 45.36 |
| mo104 | h | Medio oficial instalador de aire acondicionado. (mano de obra) | 10.930 | 2.53 | 27.65 |
| % | % | Herramientas | 2 % | 20049.90 | 401.00 |
|  |  | Costes directos |  |  | 20450.90 |
