# Vaporizador de calentamiento directo, a gas, de 960 kg/h de caudal nominal

- Propiedad del archivo: CYPE INGENIEROS, S.A.
- Formato: FIEBDC-3/2002
- Ámbito geográfico: Paraguay
- Costes indirectos: 3.00 %
- Gastos generales: 13.00 %
- Beneficio industrial: 6.00 %
- IVA: 10.00 %

**IGD135** Ud Vaporizador de calentamiento directo, a gas, de 960 kg/h de caudal nominal.
Suministro e instalación de vaporizador de calentamiento directo, a gas, de 960 kg/h de caudal nominal y 1092x1727x1827 mm, compuesto por cuerpo de chapa de acero, acabado con pintura epoxi color verde; depósito de presión; válvula de control de entrada de gas en fase líquida, de 2"; válvula de control de nivel de gas en fase líquida con flotador; válvula de control de salida de gas en fase gaseosa, de 2"; termostato; válvula de seguridad; regulador de quemador; quemador y accesorios de conexión. Totalmente montado, conexionado y probado por la empresa instaladora mediante las correspondientes pruebas de servicio (incluidas en este precio). Sin incluir la obra civil.
Incluye: Colocación y fijación del vaporizador. Realización de pruebas de servicio.
Criterio de medición de proyecto: Número de unidades previstas, según documentación gráfica de Proyecto.
Criterio de medición de obra: Se medirá el número de unidades realmente ejecutadas según especificaciones de Proyecto.

| Código | Ud | Descripción | Rendimiento | Precio | Importe |
|---|---|---|---|---|---|
| mt43vag020g | Ud | Vaporizador de calentamiento directo, a gas, de 960 kg/h de caudal nominal y 1092x1727x1827 mm, compuesto por cuerpo de chapa de acero, acabado con pintura epoxi color verde; depósito de presión; válvula de control de entrada de gas en fase líquida, de 2"; válvula de control de nivel de gas en fase líquida con flotador; válvula de control de salida de gas en fase gaseosa, de 2"; termostato; válvula de seguridad; regulador de quemador; quemador y accesorios de conexión. (material) | 1.000 | 11918.65 | 11918.65 |
| mt43www010 | Ud | Material auxiliar para instalaciones de gas. (material) | 1.000 | 1.79 | 1.79 |
| mq04cag010a | h | Camión con grúa de hasta 6 t. (maquinaria) | 0.574 | 36.44 | 20.92 |
| mo010 | h | Oficial instalador de gas. (mano de obra) | 0.359 | 4.13 | 1.48 |
| mo109 | h | Medio oficial instalador de gas. (mano de obra) | 0.359 | 2.52 | 0.90 |
| % | % | Costes directos complementarios | 2 % | 11943.74 | 238.87 |
|  |  | Costes directos |  |  | 12182.61 |
