# Luminaria empotrada tipo Downlight

- Propiedad del archivo: CYPE Ingenieros S.A.
- Formato: FIEBDC-3/2016
- Programa: Generador de precios de la construcción. CYPE Ingenieros, S.A.
- Fecha: 16/12/2021
- Ámbito geográfico: Paraguay
- Divisa: PYG
- Costes indirectos: 3 %
- Gastos generales: 13 %
- Beneficio industrial: 6 %
- IVA: 10 %

## I Instalaciones

### II Iluminación

#### III Interior

**III100** Ud Luminaria empotrada tipo Downlight.
Luminaria cuadrada Downlight, de 260x260x160 mm, para 1 lámpara fluorescente compacta triple TC-TELI de 57 W, rendimiento 50%; marco exterior de aluminio inyectado; cuerpo interior de chapa de acero, acabado termoesmaltado, de color blanco; marco y reflector de aluminio; sistema de anclaje; protección IP20 y aislamiento clase F. Instalación empotrada. Incluso lámparas.
Incluye: Replanteo. Montaje, conexionado y comprobación de su correcto funcionamiento.
Criterio de medición de proyecto: Número de unidades previstas, según documentación gráfica de Proyecto.
Criterio de medición de obra: Se medirá el número de unidades realmente ejecutadas según especificaciones de Proyecto.
Criterio de valoración económica: El precio no incluye las ayudas de albañilería para instalaciones.

| Código | Ud | Descripción | Rendimiento | Precio |
|---|---|---|---|---|
| mt34ode120t | Ud | Luminaria cuadrada Downlight, de 260x260x160 mm, para 1 lámpara fluorescente compacta triple TC-TELI de 57 W, rendimiento 50%; marco exterior de aluminio inyectado; cuerpo interior de chapa de acero, acabado termoesmaltado, de color blanco; marco y reflector de aluminio; sistema de anclaje; protección IP20 y aislamiento clase F, para empotrar. (material) | 1 |  |
| mt34tuf020B | Ud | Lámpara fluorescente compacta TC-TELI de 57 W. (material) | 1 | 88224 |
| mo003 | h | Oficial electricista. (mano de obra) | 0.491 | 49691.9 |
| mo102 | h | Medio oficial electricista. (mano de obra) | 0.491 | 30883.9 |
| % | % | Herramientas | 2 % |  |

## Recursos

**mt34ode120t** Ud Luminaria cuadrada Downlight
Datos técnicos: Coste energético 567.015 MJ; Emisión de CO2 15.492 kg
Residuos:
- embalaje: re150101 Envases de papel y cartón. (componente de residuo); rendimiento 0.164 kg; Código LER 15 01 01; Masa del elemento 1 kg; Volumen 0.001333 m3
- embalaje: re170203 Plástico. (componente de residuo); rendimiento 0.082 kg; Código LER 17 02 03; Masa del elemento 1 kg; Volumen 0.001667 m3
