# Luminaria. Instalación en superficie

- Propiedad del archivo: CYPE Ingenieros S.A.
- Formato: FIEBDC-3/2016
- Programa: Generador de precios de la construcción. CYPE Ingenieros, S.A.
- Fecha: 29/09/2023
- Ámbito geográfico: Paraguay
- Divisa: PYG
- Costes indirectos: 3 %
- Gastos generales: 13 %
- Beneficio industrial: 6 %
- IVA: 10 %

## I Instalaciones

### II Iluminación

#### III Interior

**III140** Ud Luminaria. Instalación en superficie.
Luminaria rectangular de altura reducida con distribución de luz asimétrica, de 1225x240x58 mm, para 1 lámpara fluorescente TL de 36 W, con cuerpo de luminaria, de chapa de acero, acabado lacado, de color blanco; reflector asimétrico, de aluminio, acabado brillante; balasto magnético; protección IP20 y aislamiento clase F. Instalación en superficie. Incluso lámparas.
Incluye: Replanteo. Montaje, conexionado y comprobación de su correcto funcionamiento.
Criterio de medición de proyecto: Número de unidades previstas, según documentación gráfica de Proyecto.
Criterio de medición de obra: Se medirá el número de unidades realmente ejecutadas según especificaciones de Proyecto.

| Código | Ud | Descripción | Rendimiento | Precio | Importe |
|---|---|---|---|---|---|
| mt34lam110aa | Ud | Luminaria rectangular de altura reducida con distribución de luz asimétrica, de 1225x240x58 mm, para 1 lámpara fluorescente TL de 36 W, con cuerpo de luminaria, de chapa de acero, acabado lacado, de color blanco; reflector asimétrico, de aluminio, acabado brillante; balasto magnético; protección IP20 y aislamiento clase F, para instalar en superficie. (material) | 1 | 1380616 | 1380616.000 |
| mt34tuf010l | Ud | Tubo fluorescente TL de 36 W. (material) | 1 | 83045 | 83045.000 |
| mo003 | h | Oficial electricista. (mano de obra) | 0.184 | 58343.92 | 10735.281 |
| mo102 | h | Medio oficial electricista. (mano de obra) | 0.184 | 36339.03 | 6686.382 |
| % | % | Herramientas | 2 % | 1481082.663 | 29621.653 |
|  |  | Costes directos |  |  | 1510704.316 |

## Recursos

**mt34lam110aa** Ud Luminaria rectangular de altura reducida con distribución de luz asimétrica
Datos técnicos: Coste energético 342.267 MJ; Emisión de CO2 24.552 kg
Residuos:
- embalaje: re150101 Envases de papel y cartón. (componente de residuo); rendimiento 0.151 kg; Código LER 15 01 01; Masa del elemento 1 kg; Volumen 0.001333 m3
- embalaje: re170203 Plástico. (componente de residuo); rendimiento 0.075 kg; Código LER 17 02 03; Masa del elemento 1 kg; Volumen 0.001667 m3
