# Luminaria. Instalación en superficie

- Propiedad del archivo: CYPE Ingenieros S.A.
- Formato: FIEBDC-3/2016
- Programa: Generador de precios de la construcción. CYPE Ingenieros, S.A.
- Fecha: 29/09/2023
- Ámbito geográfico: Paraguay
- Divisa: PYG
- Costes indirectos: 3 %
- Gastos generales: 13 %
- Beneficio industrial: 6 %
- IVA: 10 %

## I Instalaciones

### II Iluminación

#### III Interior

**III140** Ud Luminaria. Instalación en superficie.
Luminaria lineal de altura reducida, de 1480x53x59 mm, para 1 lámpara fluorescente T5 de 80 W, cuerpo de chapa de acero, acabado pintado, de color blanco; sistema de anclaje; protección IP20 y aislamiento clase F. Instalación en superficie. Incluso lámparas.
Incluye: Replanteo. Montaje, conexionado y comprobación de su correcto funcionamiento.
Criterio de medición de proyecto: Número de unidades previstas, según documentación gráfica de Proyecto.
Criterio de medición de obra: Se medirá el número de unidades realmente ejecutadas según especificaciones de Proyecto.

| Código | Ud | Descripción | Rendimiento | Precio | Importe |
|---|---|---|---|---|---|
| mt34ode480n | Ud | Luminaria lineal de altura reducida, de 1480x53x59 mm, para 1 lámpara fluorescente T5 de 80 W, cuerpo de chapa de acero, acabado pintado, de color blanco; sistema de anclaje; protección IP20 y aislamiento clase F. (material) | 1 | 701458 | 701458.000 |
| mt34tuf010h | Ud | Tubo fluorescente T5 de 80 W. (material) | 1 | 92144 | 92144.000 |
| mo003 | h | Oficial electricista. (mano de obra) | 0.184 | 58343.92 | 10735.281 |
| mo102 | h | Medio oficial electricista. (mano de obra) | 0.184 | 36339.03 | 6686.382 |
| % | % | Herramientas | 2 % | 811023.663 | 16220.473 |
|  |  | Costes directos |  |  | 827244.136 |

## Recursos

**mt34ode480n** Ud Luminaria lineal de altura reducida
Datos técnicos: Coste energético 15.312 MJ; Emisión de CO2 0.874 kg
Residuos:
- embalaje: re150101 Envases de papel y cartón. (componente de residuo); rendimiento 0.112 kg; Código LER 15 01 01; Masa del elemento 1 kg; Volumen 0.001333 m3
- embalaje: re170203 Plástico. (componente de residuo); rendimiento 0.056 kg; Código LER 17 02 03; Masa del elemento 1 kg; Volumen 0.001667 m3
