# Luminaria. Instalación suspendida

- Propiedad del archivo: CYPE Ingenieros S.A.
- Formato: FIEBDC-3/2016
- Programa: Generador de precios de la construcción. CYPE Ingenieros, S.A.
- Fecha: 29/09/2023
- Ámbito geográfico: Paraguay
- Divisa: PYG
- Costes indirectos: 3 %
- Gastos generales: 13 %
- Beneficio industrial: 6 %
- IVA: 10 %

## I Instalaciones

### II Iluminación

#### III Interior

**III150** Ud Luminaria. Instalación suspendida.
Luminaria lineal, de 1486x85x85 mm, para 1 lámpara fluorescente T5 de 49 W, con cuerpo de luminaria formado por perfiles de aluminio extruido, acabado termoesmaltado de color gris RAL 9006; tapas finales; difusor opal de alta transmitancia; reflector interior acabado termoesmaltado, de color blanco; protección IP20. Incluso lámparas.
Incluye: Replanteo. Montaje, conexionado y comprobación de su correcto funcionamiento.
Criterio de medición de proyecto: Número de unidades previstas, según documentación gráfica de Proyecto.
Criterio de medición de obra: Se medirá el número de unidades realmente ejecutadas según especificaciones de Proyecto.

| Código | Ud | Descripción | Rendimiento | Precio | Importe |
|---|---|---|---|---|---|
| mt34ode470ba | Ud | Luminaria lineal, de 1486x85x85 mm, para 1 lámpara fluorescente T5 de 49 W, con cuerpo de luminaria formado por perfiles de aluminio extruido, acabado termoesmaltado de color gris RAL 9006; tapas finales; difusor opal de alta transmitancia; reflector interior acabado termoesmaltado, de color blanco; protección IP20. (material) | 1 | 1727120 | 1727120.000 |
| mt34tuf010f | Ud | Tubo fluorescente T5 de 49 W. (material) | 1 | 71527 | 71527.000 |
| mo003 | h | Oficial electricista. (mano de obra) | 0.246 | 58343.92 | 14352.604 |
| mo102 | h | Medio oficial electricista. (mano de obra) | 0.246 | 36339.03 | 8939.401 |
| % | % | Herramientas | 2 % | 1821939.005 | 36438.780 |
|  |  | Costes directos |  |  | 1858377.785 |

## Recursos

**mt34ode470ba** Ud Luminaria lineal
Datos técnicos: Coste energético 478.526 MJ; Emisión de CO2 35.162 kg
Residuos:
- embalaje: re150101 Envases de papel y cartón. (componente de residuo); rendimiento 0.17 kg; Código LER 15 01 01; Masa del elemento 1 kg; Volumen 0.001333 m3
- embalaje: re170203 Plástico. (componente de residuo); rendimiento 0.085 kg; Código LER 17 02 03; Masa del elemento 1 kg; Volumen 0.001667 m3
