# Aspirador para cocina

- Propiedad del archivo: CYPE Ingenieros S.A.
- Formato: FIEBDC-3/2016
- Programa: Generador de precios de la construcción. CYPE Ingenieros, S.A.
- Fecha: 10/04/2024
- Ámbito geográfico: Paraguay
- Divisa: PYG
- Costes indirectos: 3 %
- Gastos generales: 13 %
- Beneficio industrial: 6 %
- IVA: 10 %

## I Instalaciones

### IV Ventilación

#### IVK Ventilación adicional especifica en cocina para viviendas

**IVK030** Ud Aspirador para cocina.
Aspirador giratorio con sombrero dinámico, de aluminio (Dureza H-24), para ducto de salida de 250 mm de diámetro exterior, para ventilación de cocinas. Incluso elementos de fijación.
Incluye: Replanteo. Montaje. Colocación y fijación.
Criterio de medición de proyecto: Número de unidades previstas, según documentación gráfica de Proyecto.
Criterio de medición de obra: Se medirá el número de unidades realmente ejecutadas según especificaciones de Proyecto.

| Código | Ud | Descripción | Rendimiento | Precio | Importe |
|---|---|---|---|---|---|
| mt42cvc010a | Ud | Aspirador giratorio con sombrero dinámico, de aluminio (Dureza H-24), para ducto de salida de 250 mm de diámetro exterior, con elementos de fijación. (material) | 1 | 1737424 | 1737424.000 |
| mo011 | h | Oficial montador. (mano de obra) | 0.204 | 68578.53 | 13990.020 |
| mo080 | h | Medio oficial montador. (mano de obra) | 0.102 | 42789.48 | 4364.527 |
| % | % | Herramientas | 2 % | 1755778.547 | 35115.571 |
|  |  | Costes directos |  |  | 1790894.118 |

## Recursos

**mt42cvc010a** Ud Aspirador giratorio con sombrero dinámico
Datos técnicos: Coste energético 0.713 MJ; Emisión de CO2 1.122 kg
Residuos:
- embalaje: re150101 Envases de papel y cartón. (componente de residuo); rendimiento 1.32 kg; Código LER 15 01 01; Masa del elemento 1 kg; Volumen 0.001333 m3
