# Aislamiento térmico de frentes de losa y pilares embebidos en el espesor de la fachada

- Propiedad del archivo: CYPE INGENIEROS, S.A.
- Formato: FIEBDC-3/2002
- Ámbito geográfico: Paraguay
- Divisa: PYG
- Costes indirectos: 3.00 %
- Gastos generales: 13.00 %
- Beneficio industrial: 6.00 %
- IVA: 10.00 %

**NAJ010** m² Aislamiento térmico de frentes de losa y pilares embebidos en el espesor de la fachada, formado por panel rígido de poliestireno extruido, de superficie rugosa acanalada y mecanizado lateral machihembrado y recto, de 40 mm de espesor, resistencia a compresión >= 500 kPa, clavado al encofrado de la estructura antes de hormigonar.
Suministro y colocación de aislamiento térmico de frentes de losa y pilares embebidos en el espesor de la fachada, formado por panel rígido de poliestireno extruido, de superficie rugosa acanalada y mecanizado lateral machihembrado y recto, de 40 mm de espesor, resistencia a compresión >= 500 kPa, resistencia térmica 1,2 m²K/W, conductividad térmica 0,034 W/(mK). Incluso parte proporcional de cortes y clavado del aislante al encofrado de la estructura a hormigonar, con puntas metálicas de cabeza ancha.
Incluye: Preparación y corte del aislante. Fijación del aislante al encofrado.
Criterio de medición de proyecto: Superficie medida según documentación gráfica de Proyecto.
Criterio de medición de obra: Se medirá la superficie realmente ejecutada según especificaciones de Proyecto.

| Código | Ud | Descripción | Rendimiento | Precio | Importe |
|---|---|---|---|---|---|
| mt16pxa010eb | m² | Panel rígido de poliestireno extruido, de superficie rugosa acanalada y mecanizado lateral machihembrado y recto, de 40 mm de espesor, resistencia a compresión >= 500 kPa, resistencia térmica 1,2 m²K/W, conductividad térmica 0,034 W/(mK), Euroclase E de reacción al fuego, con código de designación XPS-EN 13164-T1-CS(10/Y)500-DLT(2)5-DS(TH)-WL(T)0,7-WD(V)3-FT2. (material) | 1.050 | 39383.00 | 41352.15 |
| mt08var070 | kg | Puntas metálicas de cabeza ancha. (material) | 0.150 | 9933.00 | 1489.95 |
| mo054 | h | Oficial instalador de aislamientos. (mano de obra) | 0.183 | 27971.17 | 5118.72 |
| mo101 | h | Medio oficial instalador de aislamientos. (mano de obra) | 0.183 | 17110.04 | 3131.14 |
| % | % | Herramientas | 2 % | 51091.96 | 1021.84 |
|  |  | Costes directos |  |  | 52113.80 |
