# Junta estructural en cubierta plana transitable

- Propiedad del archivo: CYPE INGENIEROS, S.A.
- Formato: FIEBDC-3/2002
- Ámbito geográfico: Paraguay
- Divisa: PYG
- Costes indirectos: 3.00 %
- Gastos generales: 13.00 %
- Beneficio industrial: 6.00 %
- IVA: 10.00 %

**QAF012** m Junta estructural en cubierta plana transitable, no ventilada, con solado flotante sobre soportes, tipo invertida. Impermeabilización: banda de refuerzo de colchoneta impermeabilizante prefabricada flexible de PVC-P, (fv), de 1,2 mm de espesor, con armadura de velo de fibra de vidrio, y con resistencia a la intemperie, colocada suelta sobre la capa separadora, formando un fuelle sin adherir en la zona de la junta; fondo de juntas para sellado en cordones de polietileno expandido, de 30 mm de diámetro; y banda de terminación de colchoneta impermeabilizante prefabricada flexible de PVC-P, (fv), de 1,2 mm de espesor, con armadura de velo de fibra de vidrio, y con resistencia a la intemperie fijada en solapes mediante soldadura térmica a la impermeabilización continua de la cubierta, formando un fuelle sin adherir en la zona de la junta, sobre el cordón de relleno.
Junta estructural en cubierta plana transitable, no ventilada, con solado flotante sobre soportes, tipo invertida. Impermeabilización: banda de refuerzo de colchoneta impermeabilizante prefabricada flexible de PVC-P, (fv), de 1,2 mm de espesor, con armadura de velo de fibra de vidrio, y con resistencia a la intemperie, colocada suelta sobre la capa separadora, formando un fuelle sin adherir en la zona de la junta; fondo de juntas para sellado en cordones de polietileno expandido, de 30 mm de diámetro; y banda de terminación de colchoneta impermeabilizante prefabricada flexible de PVC-P, (fv), de 1,2 mm de espesor, con armadura de velo de fibra de vidrio, y con resistencia a la intemperie fijada en solapes mediante soldadura térmica a la impermeabilización continua de la cubierta, formando un fuelle sin adherir en la zona de la junta, sobre el cordón de relleno.
Incluye: Limpieza y preparación de la superficie. Colocación de la banda de refuerzo. Colocación del cordón de relleno en el interior de la junta. Colocación de la banda de terminación.
Criterio de medición de proyecto: Longitud medida en proyección horizontal, según documentación gráfica de Proyecto.
Criterio de medición de obra: Se medirá, en proyección horizontal, la longitud realmente ejecutada según especificaciones de Proyecto.

| Código | Ud | Descripción | Rendimiento | Precio | Importe |
|---|---|---|---|---|---|
| mt15dan010c | m² | Colchoneta impermeabilizante prefabricada flexible de PVC-P, (fv), de 1,2 mm de espesor, con armadura de velo de fibra de vidrio, y con resistencia a la intemperie. (material) | 1.000 | 61162.00 | 61162.00 |
| mt15sja030df | m | Fondo de juntas para sellado en cordones de polietileno expandido, de 30 mm de diámetro, para limitar la profundidad de la junta de dilatación. (material) | 1.050 | 4255.00 | 4467.75 |
| mo029 | h | Oficial instalador de membranas impermeabilizantes. (mano de obra) | 0.160 | 38913.71 | 6226.19 |
| mo067 | h | Medio oficial instalador de membranas impermeabilizantes. (mano de obra) | 0.160 | 24808.95 | 3969.43 |
| % | % | Herramientas | 2 % | 75825.37 | 1516.51 |
|  |  | Costes directos |  |  | 77341.88 |
