# Cubierta inclinada de tejas cerámicas

- Propiedad del archivo: CYPE INGENIEROS, S.A.
- Formato: FIEBDC-3/2002
- Ámbito geográfico: Paraguay
- Divisa: PYG
- Costes indirectos: 3.00 %
- Gastos generales: 13.00 %
- Beneficio industrial: 6.00 %
- IVA: 10.00 %

**QTT010** m² Cubierta inclinada de tejas cerámicas, sobre espacio habitable, con una pendiente media del 30%, compuesta de: impermeabilización: placa bajo teja, cobertura: teja cerámica curva, color rojo, 40x19x16 cm, recibida con mortero de cemento, confeccionado en obra, dosaje 1:8; formación de pendientes con losa de hormigón o tejuelón cerámico (no incluida en este precio).
Cubierta inclinada de tejas cerámicas, sobre espacio habitable, con una pendiente media del 30%, compuesta de: IMPERMEABILIZACIÓN: placa bajo teja, fijada con tornillos al soporte; COBERTURA: teja cerámica curva, color rojo, 40x19x16 cm, recibida con mortero de cemento, confeccionado en obra, dosaje 1:8. Incluso tejas de ventilación.
Incluye: Limpieza y preparación de la superficie. Colocación de la placa bajo teja. Colocación de las tejas recibidas con mortero.
Criterio de medición de proyecto: Superficie del faldón medida en verdadera magnitud, según documentación gráfica de Proyecto.
Criterio de medición de obra: Se medirá, en verdadera magnitud, la superficie realmente ejecutada según especificaciones de Proyecto.

| Código | Ud | Descripción | Rendimiento | Precio | Importe |
|---|---|---|---|---|---|
| mt13lpo010h | m² | Placa asfáltica 10 ondas de perfil ondulado y color rojo, a base de fibras minerales y vegetales saturadas con una emulsión bituminosa a altas temperaturas. (material) | 1.250 | 39724.00 | 49655.00 |
| mt13lpo035a | Ud | Clavo, para fijación de placa bajo teja. (material) | 3.000 | 475.00 | 1425.00 |
| mt08aaa010a | m³ | Agua. (material) | 0.006 | 8212.00 | 49.27 |
| mt01arg005a | t | Arena de cantera, para mortero preparado en obra. (material) | 0.052 | 94349.00 | 4906.15 |
| mt08cem000p | kg | Cemento gris en bolsas. (material) | 6.000 | 1051.00 | 6306.00 |
| mt13tac010a | Ud | Teja cerámica curva, color rojo, 40x19x16 cm. (material) | 32.100 | 1406.00 | 45132.60 |
| mq06hor010 | h | Hormigonera. (maquinaria) | 0.030 | 7908.00 | 237.24 |
| mo020 | h | Oficial de construcción. (mano de obra) | 0.723 | 38913.71 | 28134.61 |
| mo113 | h | Ayudante de construcción. (mano de obra) | 0.361 | 23803.13 | 8592.93 |
| mo011 | h | Oficial montador. (mano de obra) | 0.190 | 40066.72 | 7612.68 |
| mo080 | h | Medio oficial montador. (mano de obra) | 0.095 | 24808.95 | 2356.85 |
| % | % | Herramientas | 2 % | 154408.33 | 3088.17 |
|  |  | Costes directos |  |  | 157496.50 |
