# Capa de mortero de cemento, para regularización de faldón de hormigón, en cubierta inclinada

- Propiedad del archivo: CYPE Ingenieros S.A.
- Formato: FIEBDC-3/2016
- Programa: Generador de precios de la construcción. CYPE Ingenieros, S.A.
- Fecha: 10/04/2024
- Ámbito geográfico: Paraguay
- Divisa: PYG
- Costes indirectos: 3 %
- Gastos generales: 13 %
- Beneficio industrial: 6 %
- IVA: 10 %

## Q Cubiertas

### QU Componentes de cubiertas inclinadas y curvas

#### QUG Formación de pendientes

**QUG100** m² Capa de mortero de cemento, para regularización de faldón de hormigón, en cubierta inclinada.
Capa de mortero de cemento, confeccionado en obra, dosaje 1:6, de 3 cm de espesor, acabado fratasado, para regularización de faldón de hormigón, en cubierta inclinada.
Incluye: Vaciado, extendido y regleado de la capa de mortero de regularización.
Criterio de medición de proyecto: Superficie medida según documentación gráfica de Proyecto.
Criterio de medición de obra: Se medirá la superficie realmente ejecutada según especificaciones de Proyecto.

| Código | Ud | Descripción | Rendimiento | Precio | Importe |
|---|---|---|---|---|---|
| mt08aaa010a | m³ | Agua. (material) | 0.006 | 9226 | 55.356 |
| mt01arg005a | t | Arena de cantera, para mortero preparado en obra. (material) | 0.049 | 106133 | 5200.517 |
| mt08cem000p | kg | Cemento gris en bolsas. (material) | 7.5 | 1181 | 8857.500 |
| mo020 | h | Oficial de construcción. (mano de obra) | 0.188 | 66739.25 | 12546.979 |
| mo077 | h | Medio oficial de construcción. (mano de obra) | 0.25 | 42789.48 | 10697.370 |
| % | % | Herramientas | 2 % | 37357.722 | 747.154 |
|  |  | Costes directos |  |  | 38104.876 |

Residuos:
- colocación: mt01arg005a Arena de cantera, para mortero preparado en obra; factor de residuo 0.00501329
- colocación: mt08cem000p Cemento gris en bolsas; factor de residuo 0.0063

## Recursos

**mt08aaa010a** m³ Agua
Datos técnicos: Coste energético 60.000 MJ; Emisión de CO2 30.000 kg

**mt01arg005a** t Arena de cantera, para mortero preparado en obra
Datos técnicos: Coste energético 75.000 MJ; Emisión de CO2 4.000 kg; Código LER 01 04 08; Masa del elemento 1000 kg; Volumen 0.666667 m3

**mt08cem000p** kg Cemento gris en bolsas
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
