# Revestimiento de azulejo con azulejo acabado liso

- Propiedad del archivo: CYPE INGENIEROS, S.A.
- Formato: FIEBDC-3/2002
- Ámbito geográfico: Paraguay
- Divisa: PYG
- Costes indirectos: 3.00 %
- Gastos generales: 13.00 %
- Beneficio industrial: 6.00 %
- IVA: 10.00 %

**RAG014** m² Revestimiento de azulejo con azulejo acabado liso, 20x20 cm, 8 €/m², capacidad de absorción de agua E>10%, resistencia al deslizamiento muy baja, colocado sobre una superficie soporte de mortero de cemento u hormigón, en paramentos interiores, asentado con adhesivo cementoso de uso exclusivo para interiores, Ci color gris, sin junta (separación entre 1,5 y 3 mm); cantoneras de PVC.
Revestimiento de azulejo con azulejo acabado liso, 20x20 cm, 8 €/m², capacidad de absorción de agua E>10%, con resistencia al deslizamiento muy baja, colocado sobre una superficie soporte de mortero de cemento u hormigón, en paramentos interiores, asentado con adhesivo cementoso de uso exclusivo para interiores, Ci sin ninguna característica adicional, color gris, y rejuntado con mortero de juntas cementoso tipo L, color blanco, para juntas de hasta 3 mm. Incluso preparación de la superficie soporte de mortero de cemento u hormigón; replanteo, cortes, cantoneras de PVC, y juntas; acabado y limpieza final.
Incluye: Preparación de la superficie soporte. Replanteo de niveles y disposición de baldosas. Colocación de fajas fajas fajas fajas fajas maestras. Preparación y aplicación del adhesivo. Formación de juntas de movimiento. Colocación de las baldosas. Ejecución de esquinas y rincones. Rejuntado de baldosas. Acabado y limpieza final.
Criterio de medición de proyecto: Superficie medida según documentación gráfica de Proyecto, deduciendo los huecos de superficie mayor de 3 m². No se ha incrementado la medición por roturas y recortes, ya que en la descomposición se ha considerado un 5% más de piezas.
Criterio de medición de obra: Se medirá la superficie realmente ejecutada según especificaciones de Proyecto, deduciendo los huecos de superficie mayor de 3 m².

| Código | Ud | Descripción | Rendimiento | Precio | Importe |
|---|---|---|---|---|---|
| mt09mcr021a | kg | Adhesivo cementoso de uso exclusivo para interiores, Ci, color gris. (material) | 3.000 | 989.00 | 2967.00 |
| mt19awa010 | m | Cantonera de PVC en esquinas alicatadas. (material) | 0.500 | 11053.00 | 5526.50 |
| mt19aba010b800 | m² | Baldosa cerámica de azulejo liso, 20x20 cm, 8G/m², capacidad de absorción de agua E>10%. (material) | 1.050 | 54814.00 | 57554.70 |
| mt09mcp020bv | kg | Mortero de juntas cementoso tipo L, color blanco, para juntas de hasta 3 mm, compuesto por cemento blanco de alta resistencia y aditivos especiales. (material) | 0.113 | 7281.00 | 822.75 |
| mo024 | h | Oficial azulejista. (mano de obra) | 0.412 | 38913.71 | 16032.45 |
| mo062 | h | Medio oficial azulejista. (mano de obra) | 0.412 | 24808.95 | 10221.29 |
| % | % | Herramientas | 2 % | 93124.69 | 1862.49 |
|  |  | Costes directos |  |  | 94987.18 |
