# Trasdosado directo realizado con placa de yeso laminado

- Propiedad del archivo: CYPE INGENIEROS, S.A.
- Formato: FIEBDC-3/2002
- Ámbito geográfico: Paraguay
- Divisa: PYG
- Costes indirectos: 3.00 %
- Gastos generales: 13.00 %
- Beneficio industrial: 6.00 %
- IVA: 10.00 %

**RRY080** m² Trasdosado directo realizado con placa de yeso laminado, de 10 mm de espesor, con un panel de lana de vidrio de 40 mm de espesor, Calibel "ISOVER", dimensiones 1200x2600 mm, resistencia térmica 1,2 m²K/W, conductividad térmica 0,034 W/(mK).
Trasdosado directo, con nivel de calidad del acabado estándar (Q2), realizado con placa de yeso laminado de 10 mm de espesor, con un panel de lana de vidrio de 40 mm de espesor, Calibel "ISOVER", dimensiones 1200x2600 mm, resistencia térmica 1,2 m²K/W, conductividad térmica 0,034 W/(mK), calor específico 800 J/kgK, factor de resistencia a la difusión del vapor de agua 1 y Euroclase A2-s1, d0 de reacción al fuego. Incluso y pasta y cinta para el tratamiento de juntas.
Incluye: Replanteo y trazado en la losa inferior y en el superior de la línea de paramento acabado. Colocación sucesiva en el paramento de las pelladas de pasta de agarre correspondientes a cada una de las placas. Corte de las placas. Colocación sucesiva e independiente de cada una de las placas mediante pañeado. Replanteo de las cajas para alojamiento de mecanismos eléctricos y de paso de instalaciones, y posterior perforación de las placas. Tratamiento de juntas. Recibido de las cajas para alojamiento de mecanismos eléctricos y de paso de instalaciones.
Criterio de medición de proyecto: Superficie medida según documentación gráfica de Proyecto, sin duplicar esquinas ni encuentros, deduciendo los huecos de superficie mayor de 8 m² y la mitad del hueco para los de superficie entre 5 y 8 m².
Criterio de medición de obra: Se medirá la superficie realmente ejecutada según especificaciones de Proyecto, sin duplicar esquinas ni encuentros, deduciendo los huecos de superficie mayor de 8 m² y la mitad del hueco para los de superficie entre 5 y 8 m².
Criterio de valoración económica: El precio incluye la resolución de encuentros y puntos singulares y las ayudas de albañilería para instalaciones.

| Código | Ud | Descripción | Rendimiento | Precio | Importe |
|---|---|---|---|---|---|
| mt12lvi010gbQc | m² | Placa de yeso laminado de 10 mm de espesor, con un panel de lana de vidrio de 40 mm de espesor, Calibel "ISOVER", dimensiones 1200x2600 mm, resistencia térmica 1,2 m²K/W, conductividad térmica 0,034 W/(mK), calor específico 800 J/kgK, factor de resistencia a la difusión del vapor de agua 1 y Euroclase A2-s1, d0 de reacción al fuego. (material) | 1.050 | 192175.00 | 201783.75 |
| mt12psg035a | kg | Pasta de agarre. (material) | 3.500 | 3903.00 | 13660.50 |
| mt12psg030a | kg | Pasta de juntas. (material) | 0.300 | 8358.00 | 2507.40 |
| mt12psg040a | m | Cinta de juntas. (material) | 1.600 | 259.00 | 414.40 |
| mo053 | h | Oficial colocador de divisorias interiores y mamparas. (mano de obra) | 0.390 | 40066.72 | 15626.02 |
| mo100 | h | Medio oficial colocador de divisorias interiores y mamparas. (mano de obra) | 0.139 | 24808.95 | 3448.44 |
| % | % | Herramientas | 2 % | 237440.51 | 4748.81 |
|  |  | Costes directos |  |  | 242189.32 |
