# Abrillantado mecánico en obra de piso interior de mosaico granítico

- Propiedad del archivo: CYPE INGENIEROS, S.A.
- Formato: FIEBDC-3/2002
- Ámbito geográfico: Paraguay
- Divisa: PYG
- Costes indirectos: 3.00 %
- Gastos generales: 13.00 %
- Beneficio industrial: 6.00 %
- IVA: 10.00 %

**RSC030** m² Abrillantado mecánico en obra de piso interior de mosaico granítico.
Abrillantado mecánico en obra de piso interior de mosaico granítico, con muelas de 400 o superior, previa aplicación de líquido cristalizador.
Incluye: Aplicación del líquido cristalizador. Abrillantado. Repaso de los rincones de difícil acceso.
Criterio de medición de proyecto: Superficie medida según documentación gráfica de Proyecto.
Criterio de medición de obra: Se medirá la superficie realmente ejecutada según especificaciones de Proyecto.

| Código | Ud | Descripción | Rendimiento | Precio | Importe |
|---|---|---|---|---|---|
| mt18tsm110a | l | Líquido cristalizador, de color blanco, con pH de 2,5, para tratamiento superficial de cristalizado y abrillantado, en pisos de piedra natural o de mosaico granítico. (material) | 0.125 | 170571.00 | 21321.38 |
| mq08war155 | h | Abrillantadora para el cristalizado o el abrillantado de pisos de piedra natural o de mosaico granítico, compuesta por plato de lana de acero o esponja sintética. (maquinaria) | 0.176 | 10120.00 | 1781.12 |
| mo037 | h | Oficial pulidor de pisos de pisos. (mano de obra) | 0.206 | 38913.71 | 8016.22 |
| % | % | Herramientas | 2 % | 31118.72 | 622.37 |
|  |  | Costes directos |  |  | 31741.09 |
